# Recibido de plato de ducha de cualquier medida

- Propiedad del archivo: CYPE INGENIEROS, S.A.
- Formato: FIEBDC-3/2002
- Ámbito geográfico: Argentina
- Costes indirectos: 3.00 %
- Gastos generales: 13.00 %
- Beneficio industrial: 6.00 %
- IVA: 21.00 %

## H Remates y ayudas

### HY Ayudas

#### HYR Recibidos

**HYR010** Ud Recibido de plato de ducha de cualquier medida.
Recibido de plato de ducha de cualquier medida, mediante ladrillo cerámico hueco, asentado con mortero de cemento, confeccionado en obra, dosificación 1:6. Incluso parte proporcional de replanteo, apertura de huecos para entregas en paramento vertical, formación de desniveles, retacado con arena, sellado de juntas, limpieza, protección con tablero de madera y eliminación del material sobrante.
Incluye: Replanteo. Apertura de huecos. Formación de desniveles. Retacado con arena. Sellado de juntas. Protección con tablero de madera. Limpieza y eliminación del material sobrante.
Criterio de cómputo de proyecto: Número de unidades previstas, según documentación gráfica de Proyecto.
Criterio de cómputo de obra: Se medirá el número de unidades realmente ejecutadas según especificaciones de Proyecto.

| Código | Ud | Descripción | Rendimiento | Precio | Importe |
|---|---|---|---|---|---|
| mt04lvc010a | Ud | Ladrillo cerámico hueco sencillo, para revestir, 24x11,5x4 cm. (material) | 12.000 | 0.06 | 0.72 |
| mt08aaa010a | m³ | Agua. (material) | 0.006 | 0.84 | 0.01 |
| mt01arg005a | t | Arena de cantera, para mortero preparado en obra. (material) | 0.008 | 10.96 | 0.09 |
| mt08cem000g | kg | Cemento gris en sacos. (material) | 1.250 | 0.16 | 0.20 |
| mt01ara010 | m³ | Arena de 0 a 5 mm de diámetro. (material) | 0.050 | 7.32 | 0.37 |
| mq06hor010 | h | Hormigonera. (maquinaria) | 0.005 | 1.32 | 0.01 |
| mo020 | h | Oficial albañil especializado en trabajos de mampostería. (mano de obra) | 1.415 | 5.15 | 7.29 |
| mo113 | h | Ayudante de albañil especializado en trabajos de mampostería. (mano de obra) | 1.459 | 3.65 | 5.33 |
| % | % | Costos directos complementarios | 2 % | 14.02 | 0.28 |
|  |  | Costes directos |  |  | 14.30 |
