# Generador de aire caliente con intercambiador de calor a gas, de suelo

- Propiedad del archivo: CYPE INGENIEROS, S.A.
- Formato: FIEBDC-3/2002
- Ámbito geográfico: Argentina
- Divisa: ARS
- Costes indirectos: 3.00 %
- Gastos generales: 13.00 %
- Beneficio industrial: 6.00 %
- IVA: 21.00 %

## I Instalaciones

### IC Calefacción, refrigeración, climatización y agua caliente sanitaria

#### ICK Unidades centralizadas de climatización a gas

**ICK030** Ud Generador de aire caliente con intercambiador de calor a gas, de suelo.
Generador de aire caliente con intercambiador de calor a gas, para instalación en suelo, interior, potencia calorífica nominal 190 kW, rendimiento nominal 88,5%, potencia calorífica nominal útil 168,2 kW, caudal de aire nominal 11500 m³/h, dimensiones 1300x900x2120 mm, alimentación eléctrica monofásica a 230 V, peso 449 kg, con cámara de combustión de acero inoxidable AISI 430, quemador a gas, intercambiador de calor de haz de caños, ventiladores centrífugos de doble aspiración, equipamiento electrónico de mando, control y seguridad, envolvente de chapa de acero pintada y paneles de acceso desmontables de chapa de zinc, con aislamiento térmico, sin incluir el conducto para evacuación de los productos de la combustión. Totalmente montado, conexionado y puesto en marcha por la empresa instaladora para la comprobación de su correcto funcionamiento.
Incluye: Replanteo del generador. Colocación y fijación del generador y sus accesorios. Conexionado con las redes de conducción de agua, de gas y eléctrica. Puesta en marcha.
Criterio de cómputo de proyecto: Número de unidades previstas, según documentación gráfica de Proyecto.
Criterio de cómputo de obra: Se medirá el número de unidades realmente ejecutadas según especificaciones de Proyecto.

| Código | Ud | Descripción | Rendimiento | Precio | Importe |
|---|---|---|---|---|---|
| mt42tnc065f | Ud | Generador de aire caliente con intercambiador de calor a gas, para instalación en suelo, interior, potencia calorífica nominal 190 kW, rendimiento nominal 88,5%, potencia calorífica nominal útil 168,2 kW, caudal de aire nominal 11500 m³/h, dimensiones 1300x900x2120 mm, alimentación eléctrica monofásica a 230 V, peso 449 kg, con cámara de combustión de acero inoxidable AISI 430, quemador a gas, intercambiador de calor de haz de caños, ventiladores centrífugos de doble aspiración, equipamiento electrónico de mando, control y seguridad, envolvente de chapa de acero pintada y paneles de acceso desmontables de chapa de zinc, con aislamiento térmico. (material) | 1.000 | 4426839.07 | 4426839.07 |
| mo005 | h | Oficial instalador de equipos de climatización. (mano de obra) | 5.446 | 12241.03 | 66664.65 |
| mo104 | h | Medio oficial instalador de equipos de climatización. (mano de obra) | 5.446 | 8888.07 | 48404.43 |
| % | % | Herramientas | 2 % | 4541908.15 | 90838.16 |
|  |  | Costes directos |  |  | 4632746.31 |
