# Ramal a 45° de línea frigorífica formada por dos juntas, una para la línea de líquido y otra para la línea de gas, modelo RBM-BY105E "TOSHIBA"

- Propiedad del archivo: CYPE INGENIEROS, S.A.
- Formato: FIEBDC-3/2002
- Ámbito geográfico: Argentina
- Costes indirectos: 3.00 %
- Gastos generales: 13.00 %
- Beneficio industrial: 6.00 %
- IVA: 21.00 %

## I Instalaciones

### IC Calefacción, climatización y A.C.S.

#### ICP Sistema VRF (Toshiba)

**ICP510** Ud Ramal a 45° de línea frigorífica formada por dos juntas, una para la línea de líquido y otra para la línea de gas, modelo RBM-BY105E "TOSHIBA".
Suministro e instalación de ramal a 45° de línea frigorífica formada por dos juntas, una para la línea de líquido y otra para la línea de gas, modelo RBM-BY105E "TOSHIBA". Totalmente montada y conexionada.
Incluye: Conexionado.
Criterio de cómputo de proyecto: Número de unidades previstas, según documentación gráfica de Proyecto.
Criterio de cómputo de obra: Se medirá el número de unidades realmente ejecutadas según especificaciones de Proyecto.

| Código | Ud | Descripción | Rendimiento | Precio | Importe |
|---|---|---|---|---|---|
| mt42tsb520b | Ud | Conjunto de dos juntas, una para la línea de líquido y otra para la línea de gas, modelo RBM-BY105E "TOSHIBA", con una capacidad máxima de unidades interiores conectadas aguas abajo entre 17,9 y 39,5 kW. (material) | 1.000 | 151.39 | 151.39 |
| mo004 | h | Oficial instalador de equipos de climatización. (mano de obra) | 0.053 | 8.52 | 0.45 |
| mo102 | h | Medio oficial instalador de equipos de climatización. (mano de obra) | 0.053 | 5.77 | 0.31 |
| % | % | Costos directos complementarios | 2 % | 152.15 | 3.04 |
|  |  | Costes directos |  |  | 155.19 |
