# Interfaz de integración con BMS

- Propiedad del archivo: CYPE INGENIEROS, S.A.
- Formato: FIEBDC-3/2002
- Ámbito geográfico: Argentina
- Costes indirectos: 3.00 %
- Gastos generales: 13.00 %
- Beneficio industrial: 6.00 %
- IVA: 21.00 %

## I Instalaciones

### IC Calefacción, climatización y A.C.S.

#### ICP Sistema VRF (Toshiba)

**ICP530** Ud Interfaz de integración con BMS, con protocolo de comunicación LonWorks, para control e integración de sistema VRF en el sistema de gestión del edificio, para 64 unidades interiores de aire acondicionado conectadas a una red TCC-Link, modelo TCB-IFLN642TLE "TOSHIBA".
Suministro e instalación de interfaz de integración con BMS, con protocolo de comunicación LonWorks, para control e integración de sistema VRF en el sistema de gestión del edificio, para 64 unidades interiores de aire acondicionado conectadas a una red TCC-Link, modelo TCB-IFLN642TLE "TOSHIBA", con control de arranque y parada, gestión central y local, ajuste de temperatura y modo de funcionamiento (refrigeración, calefacción o ventilación). Totalmente montado, conexionado y probado.
Incluye: Replanteo. Colocación y fijación de los elementos. Conexionado.
Criterio de cómputo de proyecto: Número de unidades previstas, según documentación gráfica de Proyecto.
Criterio de cómputo de obra: Se medirá el número de unidades realmente ejecutadas según especificaciones de Proyecto.

| Código | Ud | Descripción | Rendimiento | Precio | Importe |
|---|---|---|---|---|---|
| mt42tsb700a | Ud | Interfaz de integración con BMS, con protocolo de comunicación LonWorks, para control e integración de sistema VRF en el sistema de gestión del edificio, para 64 unidades interiores de aire acondicionado conectadas a una red TCC-Link, modelo TCB-IFLN642TLE "TOSHIBA", con control de arranque y parada, gestión central y local, ajuste de temperatura y modo de funcionamiento (refrigeración, calefacción o ventilación). (material) | 1.000 | 2073.37 | 2073.37 |
| mo004 | h | Oficial instalador de equipos de climatización. (mano de obra) | 1.063 | 8.52 | 9.06 |
| mo102 | h | Medio oficial instalador de equipos de climatización. (mano de obra) | 1.063 | 5.77 | 6.13 |
| % | % | Costos directos complementarios | 2 % | 2088.56 | 41.77 |
|  |  | Costes directos |  |  | 2130.33 |
