# Recuperador entálpico con batería de gas refrigerante

- Propiedad del archivo: CYPE INGENIEROS, S.A.
- Formato: FIEBDC-3/2002
- Ámbito geográfico: Argentina
- Divisa: ARS
- Costes indirectos: 3.00 %
- Gastos generales: 13.00 %
- Beneficio industrial: 6.00 %
- IVA: 21.00 %

## I Instalaciones

### IC Calefacción, climatización y agua caliente sanitaria

#### ICR Sistemas de conducción de aire

**ICR112** Ud Recuperador entálpico con batería de gas refrigerante, modelo para montaje horizontal, de dimensiones 430x1189x1739 mm, peso 101 kg, caudal de aire a velocidad extra-alta/alta/baja: 950/950/820 m³/h, consumo eléctrico a velocidad extra-alta/alta/baja: 550/545/485 W con alimentación monofásica a 230 V, presión estática a velocidad extra-alta/alta/baja: 135/120/105 Pa, presión sonora a velocidad extra-alta/alta/baja a 1,5 m: 43/42/40 dBA, eficiencia térmica a velocidad extra-alta/alta/baja: 65,5/65,5/67,5%, potencia frigorífica/calorífica: 8,25/10,92 kW, diámetro de los conductos 250 mm.
Suministro e instalación de recuperador entálpico con batería de gas refrigerante, modelo para montaje horizontal, de dimensiones 430x1189x1739 mm, peso 101 kg, caudal de aire a velocidad extra-alta/alta/baja: 950/950/820 m³/h, consumo eléctrico a velocidad extra-alta/alta/baja: 550/545/485 W con alimentación monofásica a 230 V, presión estática a velocidad extra-alta/alta/baja: 135/120/105 Pa, presión sonora a velocidad extra-alta/alta/baja a 1,5 m: 43/42/40 dBA, eficiencia térmica a velocidad extra-alta/alta/baja: 65,5/65,5/67,5%, potencia frigorífica 8,25 kW (temperatura de bulbo seco del aire interior 27°C, temperatura de bulbo húmedo del aire interior 19°C, temperatura de bulbo seco del aire exterior 35°C), potencia calorífica 10,92 kW (temperatura de bulbo seco del aire interior 20°C, temperatura de bulbo seco del aire exterior 7°C, temperatura de bulbo húmedo del aire exterior 6°C), diámetro de los conductos 250 mm. Totalmente montado, conexionado y probado.
Incluye: Replanteo. Colocación y fijación del recuperador. Conexionado con la red eléctrica.
Criterio de cómputo de proyecto: Número de unidades previstas, según documentación gráfica de Proyecto.
Criterio de cómputo de obra: Se medirá el número de unidades realmente ejecutadas según especificaciones de Proyecto.

| Código | Ud | Descripción | Rendimiento | Precio | Importe |
|---|---|---|---|---|---|
| mt42tsb307c | Ud | Recuperador entálpico con batería de gas refrigerante, modelo para montaje horizontal, de dimensiones 430x1189x1739 mm, peso 101 kg, caudal de aire a velocidad extra-alta/alta/baja: 950/950/820 m³/h, consumo eléctrico a velocidad extra-alta/alta/baja: 550/545/485 W con alimentación monofásica a 230 V, presión estática a velocidad extra-alta/alta/baja: 135/120/105 Pa, presión sonora a velocidad extra-alta/alta/baja a 1,5 m: 43/42/40 dBA, eficiencia térmica a velocidad extra-alta/alta/baja: 65,5/65,5/67,5%, potencia frigorífica 8,25 kW (temperatura de bulbo seco del aire interior 27°C, temperatura de bulbo húmedo del aire interior 19°C, temperatura de bulbo seco del aire exterior 35°C), potencia calorífica 10,92 kW (temperatura de bulbo seco del aire interior 20°C, temperatura de bulbo seco del aire exterior 7°C, temperatura de bulbo húmedo del aire exterior 6°C), diámetro de los conductos 250 mm. (material) | 1.000 | 159042.67 | 159042.67 |
| mo005 | h | Oficial instalador de equipos de climatización. (mano de obra) | 1.288 | 175.43 | 225.95 |
| mo104 | h | Medio oficial instalador de equipos de climatización. (mano de obra) | 1.288 | 124.74 | 160.67 |
| % | % | Herramientas | 2 % | 159429.29 | 3188.59 |
|  |  | Costes directos |  |  | 162617.88 |
