# Regulador de caudal

- Propiedad del archivo: CYPE INGENIEROS, S.A.
- Formato: FIEBDC-3/2002
- Ámbito geográfico: Argentina
- Divisa: ARS
- Costes indirectos: 3.00 %
- Gastos generales: 13.00 %
- Beneficio industrial: 6.00 %
- IVA: 21.00 %

## I Instalaciones

### IC Calefacción, refrigeración, climatización y agua caliente sanitaria

#### ICS Sistemas de conducción de agua

**ICS095** Ud Regulador de caudal.
Medidor de caudal con válvula de regulación y cierre, con lectura directa sobre la propia cabeza, de latón, de 1", campo de regulación de 4 a 16 l/min, modelo, para una presión máxima de trabajo de 8 bar y una temperatura máxima de 120°C. Incluso elementos de montaje y accesorios necesarios para su correcto funcionamiento.
Incluye: Replanteo. Colocación. Conexionado. Comprobación de su correcto funcionamiento.
Criterio de cómputo de proyecto: Número de unidades previstas, según documentación gráfica de Proyecto.
Criterio de cómputo de obra: Se medirá el número de unidades realmente ejecutadas según especificaciones de Proyecto.

| Código | Ud | Descripción | Rendimiento | Precio | Importe |
|---|---|---|---|---|---|
| mt38pol605b | Ud | Medidor de caudal con válvula de regulación y cierre, con lectura directa sobre la propia cabeza, de latón, de 1", campo de regulación de 4 a 16 l/min, modelo, para una presión máxima de trabajo de 8 bar y una temperatura máxima de 120°C. (material) | 1.000 | 55784.32 | 55784.32 |
| mt38www012 | Ud | Material auxiliar para instalaciones de calefacción y agua caliente sanitaria (material) | 0.050 | 861.18 | 43.06 |
| mo004 | h | Oficial calefaccionista. (mano de obra) | 0.432 | 12241.03 | 5288.12 |
| % | % | Herramientas | 2 % | 61115.50 | 1222.31 |
|  |  | Costes directos |  |  | 62337.81 |
