# Unidad exterior bomba de calor reversible

- Propiedad del archivo: CYPE INGENIEROS, S.A.
- Formato: FIEBDC-3/2002
- Ámbito geográfico: Argentina
- Divisa: ARS
- Costes indirectos: 3.00 %
- Gastos generales: 13.00 %
- Beneficio industrial: 6.00 %
- IVA: 21.00 %

## I Instalaciones

### IC Calefacción, climatización y agua caliente sanitaria

#### ICV Unidades centralizadas de climatización

**ICV051** Ud Unidad exterior bomba de calor reversible, aire-agua, para gas R-410A, con alimentación monofásica (230V/50Hz), potencia calorífica 4,03 kW, y con temperatura de bulbo seco del aire exterior 7°C y temperatura de salida del agua 45°C, potencia calorífica 4,4 kW, y con temperatura de bulbo seco del aire exterior 7°C y temperatura de salida del agua 35°C, potencia frigorífica 4,2 kW, y con temperatura de bulbo seco del aire exterior 35°C y temperatura de salida del agua 7°C, potencia frigorífica 3,9 kW, y con temperatura de bulbo seco del aire exterior 35°C y temperatura de salida del agua 18°C, dimensiones 735x1085x350 mm, peso 76 kg.
Unidad exterior bomba de calor reversible, aire-agua, para gas R-410A, con alimentación monofásica (230V/50Hz), potencia calorífica 4,03 kW, y con temperatura de bulbo seco del aire exterior 7°C y temperatura de salida del agua 45°C, potencia calorífica 4,4 kW, y con temperatura de bulbo seco del aire exterior 7°C y temperatura de salida del agua 35°C, potencia frigorífica 4,2 kW, y con temperatura de bulbo seco del aire exterior 35°C y temperatura de salida del agua 7°C, potencia frigorífica 3,9 kW, y con temperatura de bulbo seco del aire exterior 35°C y temperatura de salida del agua 18°C, dimensiones 735x1085x350 mm, peso 76 kg. Incluso elementos antivibratorios de suelo. Totalmente montada, conexionada y puesta en marcha por la empresa instaladora para la comprobación de su correcto funcionamiento.
Incluye: Replanteo de la unidad. Colocación y fijación de la unidad y sus accesorios. Conexionado con las redes de conducción de agua, eléctrica y de recogida de condensados. Puesta en marcha.
Criterio de cómputo de proyecto: Número de unidades previstas, según documentación gráfica de Proyecto.
Criterio de cómputo de obra: Se medirá el número de unidades realmente ejecutadas según especificaciones de Proyecto.

| Código | Ud | Descripción | Rendimiento | Precio | Importe |
|---|---|---|---|---|---|
| mt42dai340a | Ud | Unidad exterior bomba de calor reversible, aire-agua, para gas R-410A, con alimentación monofásica (230V/50Hz), potencia calorífica 4,03 kW, y con temperatura de bulbo seco del aire exterior 7°C y temperatura de salida del agua 45°C, potencia calorífica 4,4 kW, y con temperatura de bulbo seco del aire exterior 7°C y temperatura de salida del agua 35°C, potencia frigorífica 4,2 kW, y con temperatura de bulbo seco del aire exterior 35°C y temperatura de salida del agua 7°C, potencia frigorífica 3,9 kW, y con temperatura de bulbo seco del aire exterior 35°C y temperatura de salida del agua 18°C, dimensiones 735x1085x350 mm, peso 76 kg. (material) | 1.000 | 230697.51 | 230697.51 |
| mt42www080 | Ud | Kit de amortiguadores antivibración de suelo, formado por cuatro amortiguadores de caucho, con sus tornillos, tuercas y arandelas correspondientes. (material) | 1.000 | 540.21 | 540.21 |
| mt37sve010d | Ud | Válvula de esfera de latón niquelado para roscar de 1". (material) | 2.000 | 90.90 | 181.80 |
| mo005 | h | Oficial instalador de equipos de climatización. (mano de obra) | 1.742 | 450.30 | 784.42 |
| mo104 | h | Medio oficial instalador de equipos de climatización. (mano de obra) | 1.742 | 324.53 | 565.33 |
| % | % | Herramientas | 2 % | 232769.27 | 4655.39 |
|  |  | Costes directos |  |  | 237424.66 |
