# Telerruptor de 2 módulos, tetrapolar (4P), de 16 A

- Propiedad del archivo: CYPE INGENIEROS, S.A.
- Formato: FIEBDC-3/2002
- Ámbito geográfico: Argentina
- Divisa: ARS
- Costes indirectos: 3.00 %
- Gastos generales: 13.00 %
- Beneficio industrial: 6.00 %
- IVA: 21.00 %

## I Instalaciones

### IE Eléctricas

#### IEX Aparamenta

**IEX100** Ud Telerruptor de 2 módulos, tetrapolar (4P), de 16 A.
Telerruptor de 2 módulos, tetrapolar (4P), de 16 A. Totalmente montado, conexionado y probado.
Incluye: Montaje y conexionado del elemento.
Criterio de cómputo de proyecto: Número de unidades previstas, según documentación gráfica de Proyecto.
Criterio de cómputo de obra: Se medirá el número de unidades realmente ejecutadas según especificaciones de Proyecto.

| Código | Ud | Descripción | Rendimiento | Precio | Importe |
|---|---|---|---|---|---|
| mt35cgm032c | Ud | Telerruptor de 2 módulos, tetrapolar (4P), de 16 A incluso accesorios de montaje. (material) | 1.000 | 6377.16 | 6377.16 |
| mo003 | h | Oficial electricista. (mano de obra) | 0.313 | 457.60 | 143.23 |
| % | % | Herramientas | 2 % | 6520.39 | 130.41 |
|  |  | Costes directos |  |  | 6650.80 |
