# Cámara de inspección de obra de mampostería, de dimensiones interiores 100x100x125 cm, con tapa prefabricada de hormigón armado, para alojamiento de la válvula

- Propiedad del archivo: CYPE INGENIEROS, S.A.
- Formato: FIEBDC-3/2002
- Ámbito geográfico: Argentina
- Costes indirectos: 3.00 %
- Gastos generales: 13.00 %
- Beneficio industrial: 6.00 %
- IVA: 21.00 %

## I Instalaciones

### IF Plomería

#### IFW Elementos

**IFW070** Ud Cámara de inspección de obra de mampostería, de dimensiones interiores 100x100x125 cm, con tapa prefabricada de hormigón armado, para alojamiento de la válvula.
Formación de cámara de inspección enterrada, de dimensiones interiores 100x100x125 cm, construida con mampostería de ladrillo cerámico perforado, de 1/2 pie de espesor, asentado con mortero de cemento 1:6, sobre solera de hormigón masivo H-35, clase de exposición ambiental A1+Q2, tamaño máximo del agregado 19,0 mm, consistencia muy plástica de 15 cm de espesor, enfoscada y bruñida interiormente con mortero de cemento 1:3 formando aristas y esquinas a media caña, cerrada superiormente con tapa prefabricada de hormigón armado, para alojamiento de la válvula. Incluso excavación mecánica y relleno del trasdós con material granular, formación de agujeros para el paso de los caños. Totalmente montada.
Incluye: Replanteo de la cámara de inspección. Excavación con medios mecánicos. Eliminación de las tierras sueltas del fondo de la excavación. Vertido y compactación del hormigón en formación de solera. Formación de la obra de mampostería con ladrillos, previamente humedecidos, colocados con mortero. Revoque y bruñido con mortero, redondeando los ángulos del fondo y de las paredes interiores de la cámara de inspección. Formación de agujeros para el paso de los caños. Conexionado. Colocación de la tapa. Relleno del trasdós. Eliminación de restos, limpieza final y retirada de escombros. Carga de escombros sobre camión o contenedor.
Criterio de cómputo de proyecto: Número de unidades previstas, según documentación gráfica de Proyecto.
Criterio de medición de obra: Se medirá el número de unidades realmente ejecutadas según especificaciones de Proyecto.

| Código | Ud | Descripción | Rendimiento | Precio | Importe |
|---|---|---|---|---|---|
| mt10hmf080we | m³ | Hormigón masivo H-35, clase de exposición ambiental A1+Q2, tamaño máximo del agregado 19,0 mm, consistencia muy plástica, elaborado, según CIRSOC 201 2005. (material) | 0.329 | 96.48 | 31.74 |
| mt04lpv010a | Ud | Ladrillo cerámico perforado (panal), para revestir, 24x12x9 cm. (material) | 199.000 | 0.14 | 27.86 |
| mt09mor010c | m³ | Mortero de cemento CEM II/B-P 32,5 N tipo M-5, confeccionado en obra con 250 kg/m³ de cemento y una proporción en volumen 1/6. (material) | 0.066 | 118.22 | 7.80 |
| mt09mor010f | m³ | Mortero de cemento CEM II/B-P 32,5 N tipo M-15, confeccionado en obra con 450 kg/m³ de cemento y una proporción en volumen 1/3. (material) | 0.090 | 153.09 | 13.78 |
| mt11arf010g | Ud | Tapa de hormigón armado prefabricada, 118x118x15 cm. (material) | 1.000 | 84.05 | 84.05 |
| mt01arr010a | t | Grava de cantera, de 19 a 25 mm de diámetro. (material) | 2.145 | 5.92 | 12.70 |
| mq01ret020b | h | Retrocargadora sobre neumáticos, de 70 kW. (maquinaria) | 0.417 | 31.60 | 13.18 |
| au00auh040 |  | Vibrador de hormigón, eléctrico. | 1.000 | 0.00 | 0.00 |
| mo019 | h | Oficial albañil. (mano de obra) | 2.529 | 8.24 | 20.84 |
| mo111 | h | Ayudante albañil. (mano de obra) | 2.020 | 5.56 | 11.23 |
| % | % | Costos directos complementarios | 2 % | 223.18 | 4.46 |
|  |  | Costes directos |  |  | 227.64 |
