# Suministro y montaje de cámara de inspección enterrada

- Propiedad del archivo: CYPE INGENIEROS, S.A.
- Formato: FIEBDC-3/2002
- Ámbito geográfico: Argentina
- Divisa: ARS
- Costes indirectos: 3.00 %
- Gastos generales: 13.00 %
- Beneficio industrial: 6.00 %
- IVA: 21.00 %

## I Instalaciones

### IF Plomería

#### IFW Elementos

**IFW070** Ud Suministro y montaje de cámara de inspección enterrada, de dimensiones interiores 55x55x55, prefabricada de polipropileno, sobre solera de hormigón masivo H-20, clase de exposición ambiental A1, tamaño máximo del agregado 19,0 mm, consistencia muy plástica de 15 cm de espesor, con tapa prefabricada de PVC, para alojamiento de la válvula.
Suministro y montaje de cámara de inspección enterrada, de dimensiones interiores 55x55x55, prefabricada de polipropileno, sobre solera de hormigón masivo H-20, clase de exposición ambiental A1, tamaño máximo del agregado 19,0 mm, consistencia muy plástica de 15 cm de espesor, con tapa prefabricada de PVC, para alojamiento de la válvula.
Incluye: Replanteo. Colado y compactación del hormigón en formación de solera. Colocación de la cámara de inspección prefabricada. Ejecución de taladros para el paso de los caños. Conexionado de los caños a la cámara de inspección. Colocación de la tapa.
Criterio de cómputo de proyecto: Número de unidades previstas, según documentación gráfica de Proyecto.
Criterio de cómputo de obra: Se medirá el número de unidades realmente ejecutadas según especificaciones de Proyecto.
Criterio de valoración económica: El precio no incluye la válvula, la excavación ni el relleno del trasdós.

| Código | Ud | Descripción | Rendimiento | Precio | Importe |
|---|---|---|---|---|---|
| mt10hmf080Fe | m³ | Hormigón masivo H-20, clase de exposición ambiental A1, tamaño máximo del agregado 19 mm, consistencia muy plástica, elaborado, según CIRSOC 201 2005. (material) | 0.108 | 1921.43 | 207.51 |
| mt11arp100c | Ud | Cámara de inspección de polipropileno, 55x55x55 cm. (material) | 1.000 | 1038.95 | 1038.95 |
| mt08aaa010a | m³ | Agua. (material) | 0.006 | 12.28 | 0.07 |
| mt01arg005a | t | Arena de cantera, para mortero preparado en obra. (material) | 0.034 | 158.44 | 5.39 |
| mt08cem000g | kg | Cemento gris en sacos. (material) | 10.209 | 2.35 | 23.99 |
| mt08adt010 | kg | Aditivo hidrófugo para impermeabilización de morteros u hormigones. (material) | 0.204 | 9.82 | 2.00 |
| mt11arp050i | Ud | Tapa de PVC, para cámaras de inspección de plomería de 55x55 cm, con cierre hermético al paso de los olores mefíticos. (material) | 1.000 | 1221.99 | 1221.99 |
| au00auh040 |  | Vibrador de hormigón, eléctrico. | 1.000 | 0.00 | 0.00 |
| mo020 | h | Oficial albañil especializado en trabajos de mampostería. (mano de obra) | 0.562 | 445.11 | 250.15 |
| mo113 | h | Ayudante de albañil especializado en trabajos de mampostería. (mano de obra) | 0.415 | 319.35 | 132.53 |
| % | % | Herramientas | 2 % | 2882.58 | 57.65 |
|  |  | Costes directos |  |  | 2940.23 |
