# Válvula de ventilación de PVC, de 110 mm de diámetro, pegada con adhesivo

- Propiedad del archivo: CYPE INGENIEROS, S.A.
- Formato: FIEBDC-3/2002
- Ámbito geográfico: Argentina
- Divisa: ARS
- Costes indirectos: 3.00 %
- Gastos generales: 13.00 %
- Beneficio industrial: 6.00 %
- IVA: 21.00 %

## I Instalaciones

### IS Evacuación de aguas

#### ISD Línea Principal

**ISD007** Ud Válvula de ventilación de PVC, de 110 mm de diámetro, pegada con adhesivo.
Válvula de ventilación de PVC, de 110 mm de diámetro, colocada mediante unión pegada con adhesivo. Incluso líquido limpiador y adhesivo para caños y accesorios de PVC.
Incluye: Montaje, conexionado y comprobación de su correcto funcionamiento.
Criterio de cómputo de proyecto: Número de unidades previstas, según documentación gráfica de Proyecto.
Criterio de cómputo de obra: Se medirá el número de unidades realmente ejecutadas según especificaciones de Proyecto.

| Código | Ud | Descripción | Rendimiento | Precio | Importe |
|---|---|---|---|---|---|
| mt36vpn010b | Ud | Válvula de ventilación de PVC, de 110 mm de diámetro. (material) | 1.000 | 180.78 | 180.78 |
| mt11var009 | l | Líquido limpiador para pegado mediante adhesivo de caños y accesorios de PVC. (material) | 0.008 | 146.17 | 1.17 |
| mt11var010 | l | Adhesivo para caños y accesorios de PVC. (material) | 0.004 | 202.54 | 0.81 |
| mo008 | h | Oficial plomero. (mano de obra) | 0.216 | 457.60 | 98.84 |
| mo107 | h | Medio oficial plomero. (mano de obra) | 0.216 | 331.20 | 71.54 |
| % | % | Herramientas | 2 % | 353.14 | 7.06 |
|  |  | Costes directos |  |  | 360.20 |
