# Rejilla de piso de PVC de 110 mm de diámetro, con rejilla de acero inoxidable, colocado superficialmente bajo la losa

- Propiedad del archivo: CYPE INGENIEROS, S.A.
- Formato: FIEBDC-3/2002
- Ámbito geográfico: Argentina
- Costes indirectos: 0.03 %
- Gastos generales: 13.00 %
- Beneficio industrial: 6.00 %
- IVA: 21.00 %

## I Instalaciones

### IS Evacuación de aguas

#### ISD Línea Principal

**ISD008** Ud Rejilla de piso de PVC de 110 mm de diámetro, con rejilla de acero inoxidable, colocado superficialmente bajo la losa.
Suministro e instalación de rejilla de piso de PVC de 110 mm de diámetro, con cinco entradas de 40 mm de diámetro y una salida de 50 mm de diámetro, con rejilla de acero inoxidable, colocado superficialmente bajo la losa. Incluso prolongador. Totalmente montado, conexionado y probado por la empresa instaladora mediante las correspondientes pruebas de servicio (incluidas en este precio).
Incluye: Replanteo. Presentación de caños, accesorios y piezas especiales. Colocación de la rejilla de piso. Conexionado. Realización de pruebas de servicio.
Criterio de cómputo de proyecto: Número de unidades previstas, según documentación gráfica de Proyecto.
Criterio de medición de obra: Se medirá el número de unidades realmente ejecutadas según especificaciones de Proyecto.

| Código | Ud | Descripción | Rendimiento | Precio | Importe |
|---|---|---|---|---|---|
| mt36bsj010b | Ud | Rejilla de piso de PVC de 110 mm de diámetro, con cinco entradas de 40 mm de diámetro y una salida de 50 mm de diámetro, con rejilla de acero inoxidable. (material) | 1.000 | 9.36 | 9.36 |
| mt36tie010fd | m | Caño de PVC, serie B, de 110 mm de diámetro y 3,2 mm de espesor, con extremo abocardado, con el precio incrementado el 15% en concepto de accesorios y piezas especiales. (material) | 0.700 | 5.28 | 3.70 |
| mt11var009 | l | Líquido limpiador para pegado mediante adhesivo de caños y accesorios de PVC. (material) | 0.040 | 8.19 | 0.33 |
| mt11var010 | l | Adhesivo para caños y accesorios de PVC. (material) | 0.080 | 17.31 | 1.38 |
| mo007 | h | Oficial plomero. (mano de obra) | 0.266 | 8.52 | 2.27 |
| mo099 | h | Ayudante plomero. (mano de obra) | 0.133 | 5.77 | 0.77 |
| % | % | Costos directos complementarios | 2 % | 17.81 | 0.36 |
|  |  | Costes directos |  |  | 18.17 |
