# Pileta de patio de PVC, insonorizado, de 110 mm de diámetro, con tapa ciega de acero inoxidable, colocado superficialmente bajo la losa

- Propiedad del archivo: CYPE INGENIEROS, S.A.
- Formato: FIEBDC-3/2002
- Ámbito geográfico: Argentina
- Divisa: ARS
- Costes indirectos: 3.00 %
- Gastos generales: 13.00 %
- Beneficio industrial: 6.00 %
- IVA: 21.00 %

## I Instalaciones

### IS Evacuación de aguas

#### ISD Línea Principal

**ISD008** Ud Pileta de patio de PVC, insonorizado, de 110 mm de diámetro, con tapa ciega de acero inoxidable, colocado superficialmente bajo la losa.
Pileta de patio de PVC, insonorizado, de 110 mm de diámetro, con cinco entradas de 40 mm de diámetro y una salida de 50 mm de diámetro, con tapa ciega de acero inoxidable, colocado superficialmente bajo la losa. Incluso prolongador, líquido limpiador y adhesivo para caños y accesorios de PVC.
Incluye: Presentación en seco de los caños. Montaje, conexionado y comprobación de su correcto funcionamiento.
Criterio de cómputo de proyecto: Número de unidades previstas, según documentación gráfica de Proyecto.
Criterio de cómputo de obra: Se medirá el número de unidades realmente ejecutadas según especificaciones de Proyecto.

| Código | Ud | Descripción | Rendimiento | Precio | Importe |
|---|---|---|---|---|---|
| mt36bsq015a | Ud | Pileta de patio de PVC, insonorizado, de 110 mm de diámetro, con cinco entradas de 40 mm de diámetro y una salida de 50 mm de diámetro, con tapa ciega de acero inoxidable. (material) | 1.000 | 101.49 | 101.49 |
| mt36tiq050fd | m | Caño multicapa de PVC, serie B, insonorizado y resistente al fuego (reacción al fuego clase B-s1, d0 ), de 110 mm de diámetro y 3,2 mm de espesor, 3 m de longitud nominal, con embocadura, unión a presión con junta elástica, con el precio incrementado el 15% en concepto de accesorios y piezas especiales. (material) | 0.700 | 64.35 | 45.05 |
| mt11var009 | l | Líquido limpiador para pegado mediante adhesivo de caños y accesorios de PVC. (material) | 0.040 | 146.17 | 5.85 |
| mt11var010 | l | Adhesivo para caños y accesorios de PVC. (material) | 0.080 | 202.54 | 16.20 |
| mo008 | h | Oficial plomero. (mano de obra) | 0.270 | 457.60 | 123.55 |
| mo107 | h | Medio oficial plomero. (mano de obra) | 0.135 | 331.20 | 44.71 |
| % | % | Herramientas | 2 % | 336.85 | 6.74 |
|  |  | Costes directos |  |  | 343.59 |
