# Conducto oblongo de pared simple helicoidal de acero galvanizado, de 1130x515 mm y 1 mm de espesor

- Propiedad del archivo: CYPE INGENIEROS, S.A.
- Formato: FIEBDC-3/2002
- Ámbito geográfico: Argentina
- Costes indirectos: 3.00 %
- Gastos generales: 13.00 %
- Beneficio industrial: 6.00 %
- IVA: 16.00 %

## I Instalaciones

### IS Red de desagües internos

#### ISG Ventilación mecánica para garajes

**ISG028** m Conducto oblongo de pared simple helicoidal de acero galvanizado, de 1130x515 mm y 1 mm de espesor.
Incluye: Replanteo del recorrido de los conductos. Marcado y posterior anclaje de los soportes de los conductos. Montaje y fijación de conductos. Conexiones entre la red de conductos y los ventiladores o cajas de ventilación.

| Código | Ud | Descripción | Rendimiento | Precio | Importe |
|---|---|---|---|---|---|
| mt42coa100yc | m | Conducto oblongo de pared simple helicoidal de acero galvanizado, de 1130x515 mm y 1 mm de espesor, con refuerzos, suministrado en tramos de 3 m, para instalaciones de ventilación y climatización. (material) | 1.050 | 221.66 | 232.74 |
| mt42coa190y | Ud | Repercusión, por m, de material auxiliar para fijación de conductos oblongos de aire de 1130x515 mm en instalaciones de ventilación y climatización. (material) | 1.000 | 27.42 | 27.42 |
| op00ato010 |  | Atornillador. | 1.000 | 0.00 | 0.00 |
| op00mar010 |  | Martillo. | 1.000 | 0.00 | 0.00 |
| op00tal010 |  | Taladro. | 1.000 | 0.00 | 0.00 |
| mo011 | h | Oficial colocador de conductos de chapa metálica. (mano de obra) | 0.053 | 8.01 | 0.42 |
| mo079 | h | Ayudante colocador de conductos de chapa metálica. (mano de obra) | 0.053 | 5.46 | 0.29 |
| % | % | Costos directos complementarios | 2 % | 260.87 | 5.22 |
|  |  | Costes directos |  |  | 266.09 |
