# Extractor de cocina, de dimensiones 218x127x304 mm, velocidad 2250 r.p.m., caudal de descarga libre 250 m³/h, con tramo de conexión de caño flexible de aluminio

- Propiedad del archivo: CYPE INGENIEROS, S.A.
- Formato: FIEBDC-3/2002
- Ámbito geográfico: Argentina
- Costes indirectos: 3.00 %
- Gastos generales: 13.00 %
- Beneficio industrial: 6.00 %
- IVA: 16.00 %

## I Instalaciones

### IS Red de desagües internos

#### ISK Ventilación adicional especifica en cocina para viviendas

**ISK010** Ud Extractor de cocina, de dimensiones 218x127x304 mm, velocidad 2250 r.p.m., caudal de descarga libre 250 m³/h, con tramo de conexión de caño flexible de aluminio.
Incluye: Replanteo mediante plantilla. Fijación en paramento mediante elementos de anclaje. Colocación del aparato. Conexión a la red.

| Código | Ud | Descripción | Rendimiento | Precio | Importe |
|---|---|---|---|---|---|
| mt32exs010a | Ud | Extractor de cocina, de dimensiones 218x127x304 mm, velocidad 2250 r.p.m., caudal de descarga libre 250 m³/h. (material) | 1.000 | 71.97 | 71.97 |
| mt20cme020d | m | Caño de aluminio natural flexible, de 110 mm de diámetro, incluso parte proporcional de codos, ramales a 45°, manguitos y piezas especiales. (material) | 3.000 | 2.65 | 7.95 |
| mo001 | h | Oficial electricista. (mano de obra) | 0.213 | 8.01 | 1.71 |
| mo093 | h | Ayudante electricista. (mano de obra) | 0.213 | 5.45 | 1.16 |
| % | % | Costos directos complementarios | 2 % | 82.79 | 1.66 |
|  |  | Costes directos |  |  | 84.45 |
