# Sombrerete cónico de chapa galvanizada, para conducto de salida de 500 mm de diámetro exterior, para ventilación mecánica

- Propiedad del archivo: CYPE INGENIEROS, S.A.
- Formato: FIEBDC-3/2002
- Ámbito geográfico: Argentina
- Costes indirectos: 3.00 %
- Gastos generales: 13.00 %
- Beneficio industrial: 6.00 %
- IVA: 16.00 %

## I Instalaciones

### IS Red de desagües internos

#### ISM Ventilación mecánica para viviendas

**ISM060** Ud Sombrerete cónico de chapa galvanizada, para conducto de salida de 500 mm de diámetro exterior, para ventilación mecánica.
Incluye: Replanteo. Fijación y colocación mediante elementos de anclaje.

| Código | Ud | Descripción | Rendimiento | Precio | Importe |
|---|---|---|---|---|---|
| mt20cvc100j | Ud | Sombrerete cónico contra la lluvia de chapa galvanizada, para conducto de salida de 500 mm de diámetro exterior y malla de protección contra la entrada de hojas y pájaros. (material) | 1.000 | 301.26 | 301.26 |
| mo018 | h | Oficial albañil. (mano de obra) | 0.244 | 7.76 | 1.89 |
| mo103 | h | Peón especializado albañil. (mano de obra) | 0.122 | 5.28 | 0.64 |
| % | % | Costos directos complementarios | 2 % | 303.79 | 6.08 |
|  |  | Costes directos |  |  | 309.87 |
