# Aislamiento térmico en cerramientos de doble hoja de mampostería

- Propiedad del archivo: CYPE INGENIEROS, S.A.
- Formato: FIEBDC-3/2002
- Ámbito geográfico: Argentina
- Divisa: ARS
- Costes indirectos: 3.00 %
- Gastos generales: 13.00 %
- Beneficio industrial: 6.00 %
- IVA: 21.00 %

## N Aislamientos e impermeabilizaciones

### NA Aislamientos térmicos

#### NAE Inyección e insuflación en cámaras

**NAE010** m² Aislamiento térmico en cerramientos de doble hoja de mampostería, rellenando el interior de la cámara de aire de 50 mm de espesor medio, por inyección, desde el interior, de espuma de poliuretano de baja densidad, de 12 a 18 kg/m³ y conductividad térmica 0,038 W/(mK).
Aislamiento térmico en cerramientos de doble hoja de mampostería, rellenando el interior de la cámara de aire de 50 mm de espesor medio, por inyección, desde el interior, de espuma de poliuretano de baja densidad, de 12 a 18 kg/m³ y conductividad térmica 0,038 W/(mK).
Incluye: Realización de taladros en el paramento. Protección de los elementos del entorno que puedan verse afectados durante los trabajos de inyección. Inyección del aislamiento. Tapado de los taladros. Limpieza final.
Criterio de cómputo de proyecto: Superficie medida según documentación gráfica de Proyecto.
Criterio de cómputo de obra: Se medirá la superficie realmente ejecutada según especificaciones de Proyecto.

| Código | Ud | Descripción | Rendimiento | Precio | Importe |
|---|---|---|---|---|---|
| mt16pop020b | m² | Espuma de poliuretano inyectada "in situ", densidad de 12 a 18 kg/m³ y conductividad térmica 0,038 W/(mK); para el relleno de cámara de aire de 50 mm de espesor medio, en cerramientos de doble hoja de mampostería. (material) | 1.000 | 218.18 | 218.18 |
| mt09moe080a | kg | Mortero de cemento, color gris, compuesto de cemento, agregados seleccionados y aditivos, resistencia a compresión de 3 a 7,5 N/mm², absorción de agua por capilaridad menor de 0,2 kg/m² min½. (material) | 0.600 | 1.64 | 0.98 |
| mq08mpa040 | h | Equipo para inyección de aislamiento en cámaras de aire. (maquinaria) | 0.081 | 269.25 | 21.81 |
| op00tal010 |  | Taladro. | 1.000 | 0.00 | 0.00 |
| mo030 | h | Oficial aplicador de productos aislantes. (mano de obra) | 0.103 | 437.33 | 45.04 |
| mo068 | h | Medio oficial aplicador de productos aislantes. (mano de obra) | 0.103 | 325.08 | 33.48 |
| % | % | Herramientas | 2 % | 319.49 | 6.39 |
|  |  | Costes directos |  |  | 325.88 |
