# Impermeabilización de techos

- Propiedad del archivo: CYPE INGENIEROS, S.A.
- Formato: FIEBDC-3/2002
- Ámbito geográfico: Argentina
- Costes indirectos: 3.00 %
- Gastos generales: 13.00 %
- Beneficio industrial: 6.00 %
- IVA: 21.00 %

## N Aislamientos e impermeabilizaciones

### NI Impermeabilizaciones

#### NIG Techos, galerías y balcones

**NIG222** m² Impermeabilización de techos, realizada mediante el sistema visto Coniroof 2150 "BASF Construction Chemical", con DITE-04/0036, de 2 a 2,5 mm de espesor total, compuesta por: membrana de impermeabilizante líquido, Conipur M 864 FL "BASF Construction Chemical", de color gris, aplicada y extendida con llana dentada; y capa de acabado con sellante de color verde RAL 6021, Conipur TC 459 "BASF Construction Chemical", aplicada mediante brocha, rodillo o pistola; previa imprimación con Mastertop P 621 "BASF Construction Chemical", aplicada con brocha, rodillo o pistola, y posterior espolvoreo de agregado de cuarzo, Mastertop F5 "BASF Construction Chemical", sobre superficie soporte cementosa (no incluida en este precio).
Formación de impermeabilización de techos, realizada mediante el sistema visto Coniroof 2150 "BASF Construction Chemical", con DITE-04/0036, de 2 a 2,5 mm de espesor total, compuesta por: membrana de impermeabilizante líquido, Conipur M 864 FL "BASF Construction Chemical", de color gris, de dos componentes a base de resina de poliuretano, aplicada y extendida con llana dentada; y capa de acabado con sellante de color verde RAL 6021, Conipur TC 459 "BASF Construction Chemical", compuesto por poliuretano alifático monocomponente y disolventes, aplicada mediante brocha, rodillo o pistola. Incluso parte proporcional de limpieza y preparación de la superficie soporte cementosa, aplicación de imprimación transparente, Mastertop P 621 "BASF Construction Chemical", de dos componentes a base de resina epoxi, con brocha, rodillo o pistola, y posterior espolvoreo de agregado de cuarzo, Mastertop F5 "BASF Construction Chemical"; y resolución de puntos singulares.
Incluye: Limpieza y preparación de la superficie soporte. Aplicación de la imprimación. Formación de la membrana. Resolución de los puntos singulares. Aplicación de la capa de sellado.
Criterio de cómputo de proyecto: Superficie medida en proyección horizontal, según documentación gráfica de Proyecto, desde las caras interiores de los antepechos o petos perimetrales que la limitan.
Criterio de medición de obra: Se medirá, en proyección horizontal, la superficie realmente ejecutada según especificaciones de Proyecto, desde las caras interiores de los antepechos o petos perimetrales que la limitan.

| Código | Ud | Descripción | Rendimiento | Precio | Importe |
|---|---|---|---|---|---|
| mt15bas120a | kg | Imprimación transparente, Mastertop P 621 "BASF Construction Chemical", de dos componentes a base de resina epoxi, para aplicar sobre superficie soporte cementosa. (material) | 0.300 | 20.11 | 6.03 |
| mt15bas130c | kg | Agregado de cuarzo natural, Mastertop F5 "BASF Construction Chemical", de granulometría comprendida entre 0,4 y 1,0 mm, para utilizar como carga mineral en combinación con resinas epoxi o poliuretano. (material) | 1.000 | 0.71 | 0.71 |
| mt15bas160b | kg | Impermeabilizante líquido, Conipur M 864 FL "BASF Construction Chemical", de color gris, de dos componentes a base de resina de poliuretano, aplicable mediante llana dentada, para conformar una membrana impermeable en techos planos o inclinados. (material) | 2.500 | 35.18 | 87.95 |
| mt15bas150m | kg | Sellante de color verde RAL 6021, Conipur TC 459 "BASF Construction Chemical", compuesto por poliuretano alifático monocomponente y disolventes, de aplicación como capa de acabado elástica y resistente a los rayos UV, en el sistema Coniroof de impermeabilización vista de techos. (material) | 0.200 | 37.88 | 7.58 |
| mo031 | h | Oficial aplicador de productos impermeabilizantes. (mano de obra) | 0.449 | 8.24 | 3.70 |
| mo068 | h | Medio oficial aplicador de productos impermeabilizantes. (mano de obra) | 0.449 | 5.78 | 2.60 |
| % | % | Costos directos complementarios | 2 % | 108.57 | 2.17 |
|  |  | Costes directos |  |  | 110.74 |
