# Impermeabilización de techos

- Propiedad del archivo: CYPE INGENIEROS, S.A.
- Formato: FIEBDC-3/2002
- Ámbito geográfico: Argentina
- Costes indirectos: 3.00 %
- Gastos generales: 13.00 %
- Beneficio industrial: 6.00 %
- IVA: 21.00 %

## N Aislamientos e impermeabilizaciones

### NI Impermeabilizaciones

#### NIG Techos, galerías y balcones

**NIG230** m² Impermeabilización de techos, realizada mediante el sistema Morcem Cover "GRUPO PUMA", formado por dos manos de revestimiento continuo elástico impermeabilizante, Morcem Elastic PM "GRUPO PUMA", color blanco, con un rendimiento de 2 kg/m², acelerador de fraguado, Morcem Elastic Acelerante "GRUPO PUMA", con un rendimiento de 0,06 kg/m², armadura en toda su superficie y resolución de puntos singulares mediante geotextil no tejido de fibras de poliéster, Geotextil PU "GRUPO PUMA", de 100 g/m² de masa superficial, sobre imprimación de dos componentes, Implarest EPW "GRUPO PUMA", con un rendimiento de 0,25 kg/m², previamente aplicada sobre la superficie soporte (no incluida en este precio).
Formación de impermeabilización de techos, realizada mediante el sistema Morcem Cover "GRUPO PUMA", formado por dos manos de revestimiento continuo elástico impermeabilizante, Morcem Elastic PM "GRUPO PUMA", color blanco, con un rendimiento de 2 kg/m², acelerador de fraguado, Morcem Elastic Acelerante "GRUPO PUMA", con un rendimiento de 0,06 kg/m². Incluso parte proporcional de limpieza y preparación de la superficie soporte con la aplicación de imprimación de dos componentes, Implarest EPW "GRUPO PUMA", a base de resina epoxi y un endurecedor de poliamina, armadura en toda su superficie y resolución de puntos singulares mediante geotextil no tejido de fibras de poliéster, Geotextil PU "GRUPO PUMA", de 100 g/m² de masa superficial.
Incluye: Limpieza y preparación de la superficie en la que ha de aplicarse la impermeabilización. Aplicación de la imprimación. Aplicación de la primera mano de impermeabilizante. Armado de la superficie. Resolución de los puntos singulares. Aplicación de la segunda mano de impermeabilizante.
Criterio de cómputo de proyecto: Superficie medida en proyección horizontal, según documentación gráfica de Proyecto, desde las caras interiores de los antepechos o petos perimetrales que la limitan.
Criterio de medición de obra: Se medirá, en proyección horizontal, la superficie realmente ejecutada según especificaciones de Proyecto, desde las caras interiores de los antepechos o petos perimetrales que la limitan.

| Código | Ud | Descripción | Rendimiento | Precio | Importe |
|---|---|---|---|---|---|
| mt09rep034a | kg | Imprimación de dos componentes, Implarest EPW "GRUPO PUMA", a base de resina epoxi y un endurecedor de poliamina. (material) | 0.250 | 14.95 | 3.74 |
| mt15igp030a | kg | Revestimiento continuo elástico impermeabilizante, Morcem Elastic PM "GRUPO PUMA", color blanco, a base de resina líquida de poliuretano. (material) | 2.000 | 11.67 | 23.34 |
| mt15igp032a | kg | Acelerador de fraguado, Morcem Elastic Acelerante "GRUPO PUMA". (material) | 0.060 | 27.27 | 1.64 |
| mt15igp040b | m² | Geotextil no tejido de fibras de poliéster, Geotextil PU "GRUPO PUMA", de 100 g/m² de masa superficial. (material) | 1.100 | 6.02 | 6.62 |
| mo031 | h | Oficial aplicador de productos impermeabilizantes. (mano de obra) | 0.225 | 8.24 | 1.85 |
| mo068 | h | Medio oficial aplicador de productos impermeabilizantes. (mano de obra) | 0.225 | 5.78 | 1.30 |
| % | % | Costos directos complementarios | 2 % | 38.49 | 0.77 |
|  |  | Costes directos |  |  | 39.26 |
