# Sellado impermeabilizante de hueco pasamuros para paso de los tensores del encofrado, en muro de hormigón

- Propiedad del archivo: CYPE INGENIEROS, S.A.
- Formato: FIEBDC-3/2002
- Ámbito geográfico: Argentina
- Divisa: ARS
- Costes indirectos: 3.00 %
- Gastos generales: 13.00 %
- Beneficio industrial: 6.00 %
- IVA: 21.00 %

## N Aislamientos e impermeabilizaciones

### NI Impermeabilizaciones

#### NIO Aberturas en muros

**NIO030** Ud Sellado impermeabilizante de hueco pasamuros para paso de los tensores del encofrado, en muro de hormigón.
Sellado impermeabilizante de hueco pasamuros de entre 20 y 25 mm de diámetro interior para paso de los tensores del encofrado, en muro de hormigón, con cordón de polietileno expandido de celdas cerradas, de sección circular de 20 mm de diámetro, para fondo de junta; masilla elastómera tixotrópica, monocomponente, a base de polímeros híbridos (MS), de color gris, aplicada con pistola desde el fondo de junta hacia fuera; y posterior revestimiento con mortero tixotrópico monocomponente, modificado con polímeros, reforzado con fibras de fraguado rápido (45 minutos), con una resistencia a compresión a 28 días mayor o igual a 25 N/mm² y una resistencia a la abrasión según el método Böhme de 13,6 cm³ / 50 cm², Euroclase F de reacción al fuego, Euroclase F de reacción al fuego.
Incluye: Extracción del pasamuros. Limpieza y preparación de la superficie. Colocación del fondo de junta. Aplicación del material de relleno. Aplicación del revestimiento.
Criterio de cómputo de proyecto: Número de unidades previstas, según documentación gráfica de Proyecto.
Criterio de cómputo de obra: Se medirá el número de unidades realmente ejecutadas según especificaciones de Proyecto.

| Código | Ud | Descripción | Rendimiento | Precio | Importe |
|---|---|---|---|---|---|
| mt15bas010d | m | Cordón de polietileno expandido de celdas cerradas, de sección circular de 20 mm de diámetro, para el relleno de fondo de junta. (material) | 0.250 | 196.89 | 49.22 |
| mt15bas035a | Ud | Cartucho de masilla elastómera tixotrópica, monocomponente, a base de polímeros híbridos (MS), de color gris, de 600 ml, de alta adherencia, con elevadas propiedades elásticas, resistencia al envejecimiento y a los rayos UV, dureza Shore A aproximada de 25 y alargamiento en rotura > 600%, según ISO 11600. (material) | 0.026 | 9833.00 | 255.66 |
| mt09reh090a | kg | Mortero tixotrópico monocomponente, modificado con polímeros, reforzado con fibras de fraguado rápido (45 minutos), para aplicación en capa fina, con una resistencia a compresión a 28 días mayor o igual a 25 N/mm² y una resistencia a la abrasión según el método Böhme de 13,6 cm³ / 50 cm², compuesto de cementos especiales, agregados de granulometría seleccionada, polímeros especiales y fibras, con bajo contenido en cromato y exento de cloruros, para reparación superficial y acabado de estructuras de hormigón. (material) | 0.030 | 27.23 | 0.82 |
| mo070 | h | Medio oficial aplicador de productos impermeabilizantes. (mano de obra) | 0.037 | 25378.93 | 939.02 |
| % | % | Herramientas | 2 % | 1244.72 | 24.89 |
|  |  | Costes directos |  |  | 1269.61 |
