# Tabique desmontable formada por mampara ciega de 4x2,9 m

- Propiedad del archivo: CYPE INGENIEROS, S.A.
- Formato: FIEBDC-3/2002
- Ámbito geográfico: Argentina
- Costes indirectos: 3.00 %
- Gastos generales: 13.00 %
- Beneficio industrial: 6.00 %
- IVA: 21.00 %

## P Tabiques y placares

### PM Mamparas

#### PMA Acero

**PMA010** Ud Tabique desmontable formada por mampara ciega de 4x2,9 m, de acero galvanizado prelacado, con puerta de interior de acero galvanizado de 2,10x0,90 m, aislamiento intermedio de lana mineral y remate superior de acero galvanizado prelacado.
Suministro y montaje de tabique desmontable formada por mampara ciega de 4x2,9 m de panel machihembrado compuesto por dos chapas de acero galvanizado prelacado y aislamiento intermedio de lana mineral, puerta de interior de acero galvanizado de 2,10x0,90 m, perfilería de acero galvanizado prelacado y remate superior de panel machihembrado compuesto por dos chapas de acero galvanizado prelacado. Incluso parte proporcional de herrajes, remates, sellado de juntas, soportes, encuentros con otros tipos de paramentos, colocación de canalizaciones para instalaciones y cajeados para materiales eléctricos. Totalmente terminada.
Incluye: Replanteo y marcado de los puntos de fijación. Aplomado, nivelación y fijación de los perfiles que forman el bastidor. Colocación y fijación del empanelado. Colocación de la canalización para instalaciones. Tratamiento de las juntas del panel. Remate del perímetro del elemento, por las dos caras.
Criterio de cómputo de proyecto: Número de unidades previstas, según documentación gráfica de Proyecto.
Criterio de medición de obra: Se medirá el número de unidades realmente ejecutadas según especificaciones de Proyecto.

| Código | Ud | Descripción | Rendimiento | Precio | Importe |
|---|---|---|---|---|---|
| mt26mac010b | m² | Panel ciego machihembrado para mamparas, formado por dos chapas de acero galvanizado prelacado con aislamiento intermedio de lana mineral de conductividad térmica 0,039 W/(mK). (material) | 9.420 | 81.61 | 768.77 |
| mt26mac020b | m | Perfil en "U" de acero galvanizado prelacado para mamparas. (material) | 5.900 | 4.96 | 29.26 |
| mt26mac030b | m | Zócalo de acero galvanizado prelacado para mamparas. (material) | 3.000 | 3.92 | 11.76 |
| mt26mac050b | Ud | Puerta sencilla de una hoja de acero galvanizado prelacado para colocar en mamparas, incluso parte proporcional de herrajes. (material) | 1.000 | 305.39 | 305.39 |
| op00ato010 |  | Atornillador. | 1.000 | 0.00 | 0.00 |
| mo010 | h | Oficial colocador. (mano de obra) | 6.437 | 8.52 | 54.84 |
| mo078 | h | Medio oficial colocador. (mano de obra) | 6.437 | 5.78 | 37.21 |
| % | % | Costos directos complementarios | 2 % | 1207.23 | 24.14 |
|  |  | Costes directos |  |  | 1231.37 |
