# Tabique desmontable formada por mampara acristalada de 4x2,9 m con luna pulida incolora y perfilería de acero galvanizado plastificado con PVC

- Propiedad del archivo: CYPE INGENIEROS, S.A.
- Formato: FIEBDC-3/2002
- Ámbito geográfico: Argentina
- Costes indirectos: 3.00 %
- Gastos generales: 13.00 %
- Beneficio industrial: 6.00 %
- IVA: 21.00 %

## P Tabiques y placares

### PM Mamparas

#### PMA Acero

**PMA010** Ud Tabique desmontable formada por mampara acristalada de 4x2,9 m con luna pulida incolora y perfilería de acero galvanizado plastificado con PVC, con puerta de interior de acero galvanizado de 2,10x0,90 m y remate superior de acero galvanizado plastificado con PVC.
Suministro y montaje de tabique desmontable formada por mampara acristalada de 4x2,9 m, con luna pulida incolora, puerta de interior de acero galvanizado de 2,10x0,90 m, perfilería de acero galvanizado plastificado con PVC y remate superior de panel machihembrado compuesto por dos chapas de acero galvanizado plastificado con PVC con aislamiento intermedio de lana mineral. Incluso parte proporcional de herrajes, remates, sellado de juntas, soportes, encuentros con otros tipos de paramentos, colocación de canalizaciones para instalaciones y cajeados para materiales eléctricos. Totalmente terminada.
Incluye: Replanteo y marcado de los puntos de fijación. Aplomado, nivelación y fijación de los perfiles que forman el bastidor. Colocación y fijación del empanelado. Colocación de la canalización para instalaciones. Tratamiento de las juntas del panel. Remate del perímetro del elemento, por las dos caras.
Criterio de cómputo de proyecto: Número de unidades previstas, según documentación gráfica de Proyecto.
Criterio de medición de obra: Se medirá el número de unidades realmente ejecutadas según especificaciones de Proyecto.

| Código | Ud | Descripción | Rendimiento | Precio | Importe |
|---|---|---|---|---|---|
| mt26mac010c | m² | Panel ciego machihembrado para mamparas, formado por dos chapas de acero galvanizado plastificado con PVC con aislamiento intermedio de lana mineral de conductividad térmica 0,039 W/(mK). (material) | 2.250 | 91.41 | 205.67 |
| mt26mac020c | m | Perfil en "U" de acero galvanizado plastificado con PVC para mamparas. (material) | 5.900 | 6.98 | 41.18 |
| mt26mac030c | m | Zócalo de acero galvanizado plastificado con PVC para mamparas. (material) | 3.000 | 5.87 | 17.61 |
| mt21vpi010d | m² | Luna pulida incolora, 8 mm. (material) | 6.300 | 26.14 | 164.68 |
| mt26mac040 | m | Perfil de aluminio lacado para recibido del vidrio en mamparas. (material) | 14.400 | 4.73 | 68.11 |
| mt26mac050c | Ud | Puerta sencilla de una hoja de acero galvanizado plastificado con PVC para colocar en mamparas, incluso parte proporcional de herrajes. (material) | 1.000 | 325.91 | 325.91 |
| op00ato010 |  | Atornillador. | 1.000 | 0.00 | 0.00 |
| mo010 | h | Oficial colocador. (mano de obra) | 6.437 | 8.52 | 54.84 |
| mo078 | h | Medio oficial colocador. (mano de obra) | 6.437 | 5.78 | 37.21 |
| % | % | Costos directos complementarios | 2 % | 915.21 | 18.30 |
|  |  | Costes directos |  |  | 933.51 |
