# Trampilla de registro de acero, Revo 13 GKFI, sistema W250 "KNAUF", de 1000x1000 mm, para trasdosado de placas de yeso laminado, en tabiques interiores

- Propiedad del archivo: CYPE INGENIEROS, S.A.
- Formato: FIEBDC-3/2002
- Ámbito geográfico: Argentina
- Costes indirectos: 3.00 %
- Gastos generales: 13.00 %
- Beneficio industrial: 6.00 %
- IVA: 21.00 %

## P Tabiques y placares

### PT Tabiques

#### PTW Sistemas de trasdosados de placas

**PTW021** Ud Trampilla de registro de acero, Revo 13 GKFI, sistema W250 "KNAUF", de 1000x1000 mm, para trasdosado de placas de yeso laminado, en tabiques interiores.
Suministro y montaje de trampilla de registro de acero, Revo 13 GKFI, sistema W250 "KNAUF", de 1000x1000 mm, formada por marco, puerta, cierre y brazo de seguridad, para trasdosado de placas de yeso laminado, en tabiques interiores. Incluso accesorios de montaje. Totalmente terminada.
Incluye: Marcado y corte de la placa de yeso laminado. Colocación de la trampilla.
Criterio de cómputo de proyecto: Número de unidades previstas, según documentación gráfica de Proyecto.
Criterio de medición de obra: Se medirá el número de unidades realmente colocadas según especificaciones de Proyecto.

| Código | Ud | Descripción | Rendimiento | Precio | Importe |
|---|---|---|---|---|---|
| mt12ppk060u | Ud | Trampilla de registro de acero, Revo 13 GKFI, sistema W250 "KNAUF", de 1000x1000 mm, formada por marco, puerta, cierre y brazo de seguridad. (material) | 1.000 | 241.73 | 241.73 |
| op00fre010 |  | Fresadora. | 0.100 | 0.00 | 0.00 |
| op00ato010 |  | Atornillador. | 0.100 | 0.00 | 0.00 |
| mo052 | h | Mamparas y sistemas de placas. (mano de obra) | 0.107 | 8.52 | 0.91 |
| mo098 | h | Medio oficial colocador de mamparas y sistemas de placas. (mano de obra) | 0.107 | 5.78 | 0.62 |
| % | % | Costos directos complementarios | 2 % | 243.26 | 4.87 |
|  |  | Costes directos |  |  | 248.13 |
