# Hoja de tabique interior de 10 cm de espesor de mampostería

- Propiedad del archivo: CYPE INGENIEROS, S.A.
- Formato: FIEBDC-3/2002
- Ámbito geográfico: Argentina
- Costes indirectos: 3.00 %
- Gastos generales: 13.00 %
- Beneficio industrial: 6.00 %
- IVA: 21.00 %

## P Tabiques y placares

### PT Tabiques

#### PTZ Hoja para revestir

**PTZ020** m² Hoja de tabique interior de 10 cm de espesor de mampostería, de bloque hueco de hormigón, para revestir, color gris, 40x20x10 cm, resistencia normalizada R10 (10 N/mm²), recibida con mortero de cemento 1:4.
Formación de hoja de tabique interior de 10 cm de espesor de mampostería, de bloque hueco de hormigón, para revestir, color gris, 40x20x10 cm, resistencia normalizada R10 (10 N/mm²), recibida con mortero de cemento 1:4. Incluso parte proporcional de replanteo, nivelación y aplomado, mermas y roturas, bordes endentados, mochetas, ejecución de encuentros y limpieza.
Incluye: Replanteo y trazado en la losa de los tabiques a realizar. Marcado en las columnas de los niveles de referencia general de planta y de nivel de piso terminado. Colocación y aplomado de miras de referencia. Tendido de hilos entre miras. Colocación de las piezas por hiladas a nivel. Realización de todos los trabajos necesarios para la resolución de los huecos. Encuentros de la mampostería con fachadas, columnas y tabiques. Encuentro de la mampostería con la losa superior. Limpieza del paramento.
Criterio de cómputo de proyecto: Superficie medida según documentación gráfica de Proyecto, sin duplicar esquinas ni encuentros, deduciendo los huecos de superficie mayor de 3 m².
Criterio de medición de obra: Se medirá la superficie realmente ejecutada según especificaciones de Proyecto, sin duplicar esquinas ni encuentros, deduciendo los huecos de superficie mayor de 3 m².

| Código | Ud | Descripción | Rendimiento | Precio | Importe |
|---|---|---|---|---|---|
| mt02bhg010a | Ud | Bloque hueco de hormigón, para revestir, color gris, 40x20x10 cm, resistencia normalizada R10 (10 N/mm²), incluso parte proporcional de piezas especiales: zunchos y medios. (material) | 12.600 | 0.38 | 4.79 |
| mt09mor010e | m³ | Mortero de cemento CEM II/B-P 32,5 N tipo M-10, confeccionado en obra con 380 kg/m³ de cemento y una proporción en volumen 1/4. (material) | 0.007 | 136.68 | 0.96 |
| op00amo010 |  | Amoladora o radial. | 1.000 | 0.00 | 0.00 |
| mo020 | h | Oficial albañil en trabajos de albañilería. (mano de obra) | 0.354 | 8.24 | 2.92 |
| mo112 | h | Ayudante albañil en trabajos de albañilería. (mano de obra) | 0.177 | 5.56 | 0.98 |
| % | % | Costos directos complementarios | 2 % | 9.65 | 0.19 |
|  |  | Costes directos |  |  | 9.84 |
