# Recibido de bañera de cualquier medida, mediante tabiques de apoyo

- Propiedad del archivo: CYPE INGENIEROS, S.A.
- Formato: FIEBDC-3/2002
- Ámbito geográfico: Argentina
- Costes indirectos: 3.00 %
- Gastos generales: 13.00 %
- Beneficio industrial: 6.00 %
- IVA: 21.00 %

## P Tabiques y placares

### PY Ayudas

#### PYR Recibidos

**PYR020** Ud Recibido de bañera de cualquier medida, mediante tabiques de apoyo.
Recibido de bañera de cualquier medida, mediante tabiques de apoyo de ladrillo cerámico hueco, asentado con mortero de cemento 1:6. Incluso parte proporcional de replanteo, apertura de huecos para entregas en paramento vertical, retacado con arena, sellado de juntas, limpieza, protección con tablero de madera y eliminación del material sobrante.
Incluye: Replanteo. Apertura de huecos. Ejecución de los tabiques de apoyo. Retacado con arena. Sellado de juntas. Protección con tablero de madera. Limpieza y eliminación del material sobrante.
Criterio de cómputo de proyecto: Número de unidades previstas, según documentación gráfica de Proyecto.
Criterio de medición de obra: Se medirá el número de unidades realmente ejecutadas según especificaciones de Proyecto.

| Código | Ud | Descripción | Rendimiento | Precio | Importe |
|---|---|---|---|---|---|
| mt04lvc010a | Ud | Ladrillo cerámico hueco sencillo, para revestir, 24x11,5x4 cm. (material) | 30.000 | 0.08 | 2.40 |
| mt09mor010c | m³ | Mortero de cemento CEM II/B-P 32,5 N tipo M-5, confeccionado en obra con 250 kg/m³ de cemento y una proporción en volumen 1/6. (material) | 0.010 | 118.22 | 1.18 |
| mt01ara010 | m³ | Arena de 0 a 5 mm de diámetro. (material) | 0.100 | 9.84 | 0.98 |
| mo019 | h | Oficial albañil. (mano de obra) | 2.789 | 8.24 | 22.98 |
| mo111 | h | Ayudante albañil. (mano de obra) | 2.789 | 5.56 | 15.51 |
| % | % | Costos directos complementarios | 2 % | 43.05 | 0.86 |
|  |  | Costes directos |  |  | 43.91 |
