# Apertura de rozas en mampostería de bloque de termoarcilla, con rozadora eléctrica y carga manual de escombros sobre camión o contenedor

- Propiedad del archivo: CYPE INGENIEROS, S.A.
- Formato: FIEBDC-3/2002
- Ámbito geográfico: Argentina
- Costes indirectos: 3.00 %
- Gastos generales: 13.00 %
- Beneficio industrial: 6.00 %
- IVA: 21.00 %

## P Tabiques y placares

### PY Ayudas

#### PYT Apertura de rozas

**PYT010** m Apertura de rozas en mampostería de bloque de termoarcilla, con rozadora eléctrica y carga manual de escombros sobre camión o contenedor.
Apertura de rozas en mampostería de bloque de termoarcilla, con rozadora eléctrica sin afectar a la estabilidad del elemento constructivo. Incluso parte proporcional de preparación de la zona de trabajo y protección de los elementos del entorno que deban mantenerse, limpieza, acopio, retirada y carga manual de escombros sobre camión o contenedor.
Incluye: Preparación de la zona de trabajo. Replanteo. Ejecución de la roza con rozadora eléctrica. Retirada y acopio de escombros. Limpieza de los restos de obra. Carga de escombros sobre camión o contenedor.
Criterio de cómputo de proyecto: Longitud medida según documentación gráfica de Proyecto.
Criterio de medición de obra: Se medirá la longitud realmente ejecutada según especificaciones de Proyecto.

| Código | Ud | Descripción | Rendimiento | Precio | Importe |
|---|---|---|---|---|---|
| op00roz010 |  | Rozadora. | 1.000 | 0.00 | 0.00 |
| mo111 | h | Ayudante albañil. (mano de obra) | 0.091 | 5.56 | 0.51 |
| % | % | Costos directos complementarios | 2 % | 0.51 | 0.01 |
|  |  | Costes directos |  |  | 0.52 |
