# Revestimiento de escalera de piedra natural

- Propiedad del archivo: CYPE INGENIEROS, S.A.
- Formato: FIEBDC-3/2002
- Ámbito geográfico: Argentina
- Divisa: ARS
- Costes indirectos: 3.00 %
- Gastos generales: 13.00 %
- Beneficio industrial: 6.00 %
- IVA: 21.00 %

## R Revestimientos

### RE Escaleras

#### REP De piedra natural

**REP010** Ud Revestimiento de escalera de piedra natural.
Revestimiento de escalera de ida y vuelta, de dos tramos rectos con descanso intermedio con 17 peldaños de 100 cm de ancho, mediante el montaje de los siguientes elementos: escalonado formado por huella de mármol Crema Levante, acabado pulido y tabica de mármol Crema Levante, acabado pulido de 3 y 2 cm de espesor respectivamente, cara y cantos pulidos; zanquín de mármol Crema Levante de dos piezas de 37x7x2 cm, cara y cantos pulidos, colocado en un lateral, recibido todo ello con mortero de cemento 1:6, sobre un escalonado previo (no incluido en este precio). Incluso revestimiento de descansos y rejuntado con mortero de juntas cementoso, CG1, para junta mínima (entre 1,5 y 3 mm), con la misma tonalidad de las piezas.
Incluye: Replanteo y trazado de huellas, tabicas y zanquines. Corte de las piezas y formación de encajes en esquinas y rincones. Humectación del escalonado. Colocación con mortero de la tabica y huella del primer peldaño. Tendido de cordeles. Colocación de tabicas y huellas. Colocación del zanquín. Relleno de juntas. Limpieza del tramo.
Criterio de cómputo de proyecto: Número de unidades previstas, según documentación gráfica de Proyecto.
Criterio de cómputo de obra: Se medirá el número de unidades realmente ejecutadas según especificaciones de Proyecto.

| Código | Ud | Descripción | Rendimiento | Precio | Importe |
|---|---|---|---|---|---|
| mt18pmn110la | Ud | Huella para peldaño recto de mármol nacional, Crema Levante, longitud hasta 100 cm y 3 cm de espesor, cara y cantos pulidos. (material) | 17.000 | 128.87 | 2190.79 |
| mt18pmn111la | Ud | Tabica para peldaño de mármol nacional, Crema Levante, hasta 100 cm de largo por 16 cm de ancho y 2 cm de espesor, pulida. (material) | 17.000 | 96.71 | 1644.07 |
| mt18zmn010ka | Ud | Zanquín de mármol nacional, Crema Levante, de dos piezas, 37x7x2 cm, cara y cantos pulidos. (material) | 17.000 | 28.23 | 479.91 |
| mt18bmn010nja | m² | Baldosa de mármol nacional, Crema Levante pulido, 60x40x2 cm. (material) | 1.050 | 246.96 | 259.31 |
| mt18rmn010la | m | Zócalo de mármol nacional, Crema Levante, 7x1 cm, cara y cantos pulidos. (material) | 2.000 | 12.51 | 25.02 |
| mt09mor010c | m³ | Mortero de cemento CEM II/B-P 32,5 N tipo M-5, confeccionado en obra con 250 kg/m³ de cemento y una proporción en volumen 1/6. (material) | 0.034 | 1506.48 | 51.22 |
| mt09mcr060c | kg | Mortero de juntas cementoso, CG1, para junta mínima entre 1,5 y 3 mm. (material) | 2.480 | 9.14 | 22.67 |
| mt01ara010a | m³ | Arena con granulometría de 0 a 5 mm de diámetro, limpia. (material) | 0.020 | 175.85 | 3.52 |
| op00sie030 |  | Sierra de disco de diamante, para mesa de trabajo, de corte húmedo. | 1.000 | 0.00 | 0.00 |
| mo023 | h | Oficial colocador de pisos. (mano de obra) | 11.991 | 11912.66 | 142844.71 |
| mo061 | h | Medio oficial colocador de pisos. (mano de obra) | 11.991 | 8905.02 | 106780.09 |
| mo113 | h | Ayudante de albañil especializado en trabajos de mampostería. (mano de obra) | 11.991 | 8579.62 | 102878.22 |
| % | % | Herramientas | 2 % | 357179.53 | 7143.59 |
|  |  | Costes directos |  |  | 364323.12 |
