# Zócalo liso de aluminio anodizado, de 60 mm de altura, color oro, fijado con adhesivo

- Propiedad del archivo: CYPE INGENIEROS, S.A.
- Formato: FIEBDC-3/2002
- Ámbito geográfico: Argentina
- Costes indirectos: 3.00 %
- Gastos generales: 13.00 %
- Beneficio industrial: 6.00 %
- IVA: 21.00 %

## R Revestimientos

### RS Pisos

#### RSD Complementos para pisos

**RSD010** m Zócalo liso de aluminio anodizado, de 60 mm de altura, color oro, fijado con adhesivo.
Suministro y colocación de zócalo liso de aluminio anodizado, de 60 mm de altura, color oro, fijado con adhesivo. Incluso parte proporcional de preparación y regularización de la superficie soporte, cortes, resolución de esquinas, uniones y encuentros, y limpieza final.
Incluye: Limpieza y preparación de la superficie soporte. Replanteo. Corte, colocación y fijación del zócalo.
Criterio de cómputo de proyecto: Longitud medida según documentación gráfica de Proyecto, sin incluir huecos de puertas. No se ha incrementado el cómputo por roturas y recortes, ya que en la descomposición se ha considerado un 5% más de piezas.
Criterio de cómputo de obra: Se medirá la longitud realmente ejecutada según especificaciones de Proyecto.

| Código | Ud | Descripción | Rendimiento | Precio | Importe |
|---|---|---|---|---|---|
| mt47adc110a | kg | Adhesivo especial de poliuretano bicomponente. (material) | 0.060 | 2.98 | 0.18 |
| mt18rpp010b | m | Zócalo liso de aluminio anodizado, de 60 mm de altura, color oro, incluso parte proporcional de piezas para uniones, resolución de ángulos y terminaciones. (material) | 1.050 | 9.35 | 9.82 |
| mo023 | h | Oficial colocador de pisos. (mano de obra) | 0.131 | 5.15 | 0.67 |
| % | % | Costos directos complementarios | 2 % | 10.67 | 0.21 |
|  |  | Costes directos |  |  | 10.88 |
