# Zócalo de hormigón polímero

- Propiedad del archivo: CYPE INGENIEROS, S.A.
- Formato: FIEBDC-3/2002
- Ámbito geográfico: Argentina
- Divisa: ARS
- Costes indirectos: 3.00 %
- Gastos generales: 13.00 %
- Beneficio industrial: 6.00 %
- IVA: 21.00 %

## R Revestimientos

### RS Pisos

#### RSD Complementos para pisos

**RSD020** m Zócalo de hormigón polímero, de 94x7 mm, acabado brillo, asentado con adhesivo cementoso flexible y de gran adherencia, C2 S2. Rejuntado con masilla de poliuretano impermeable, dejando una separación de 5 mm.
Zócalo de hormigón polímero, de 94x7 mm, acabado brillo, formado por arena de mármol y resina de poliéster, asentado con adhesivo cementoso flexible y de gran adherencia, C2 S2 y rejuntado con masilla de poliuretano impermeable, dejando una separación de 5 mm. Incluso preparación y regularización de la superficie soporte, cortes, resolución de esquinas, uniones y encuentros, y limpieza final.
Incluye: Replanteo de las piezas. Corte de las piezas y formación de encajes en esquinas y rincones. Colocación del zócalo. Rejuntado.
Criterio de cómputo de proyecto: Longitud medida según documentación gráfica de Proyecto, sin incluir huecos de puertas. No se ha incrementado el cómputo por roturas y recortes, ya que en la descomposición se ha considerado un 5% más de piezas.
Criterio de cómputo de obra: Se medirá la longitud realmente ejecutada según especificaciones de Proyecto.

| Código | Ud | Descripción | Rendimiento | Precio | Importe |
|---|---|---|---|---|---|
| mt20wwa040 | kg | Adhesivo cementoso flexible y de gran adherencia, C2 S2. (material) | 0.100 | 4.64 | 0.46 |
| mt18rpp100c | m | Zócalo de hormigón polímero, de 94x7 mm, acabado brillo, formado por arena de mármol y resina de poliéster. (material) | 1.050 | 69.65 | 73.13 |
| mt20wwa035 | Ud | Bote de imprimación para masillas (250 cm³). (material) | 0.010 | 49.68 | 0.50 |
| mt20wwa030 | Ud | Bote de masilla de poliuretano impermeable (310 cm³). (material) | 0.020 | 67.97 | 1.36 |
| mo023 | h | Oficial colocador de pisos. (mano de obra) | 0.162 | 445.11 | 72.11 |
| % | % | Herramientas | 2 % | 147.56 | 2.95 |
|  |  | Costes directos |  |  | 150.51 |
