# Suelo técnico registrable "PORCELANATTO"

- Propiedad del archivo: CYPE INGENIEROS, S.A.
- Formato: FIEBDC-3/2002
- Ámbito geográfico: Argentina
- Costes indirectos: 0.03 %
- Gastos generales: 13.00 %
- Beneficio industrial: 6.00 %
- IVA: 21.00 %

## R Revestimientos

### RS Suelos y pisos

#### RSE Técnicos

**RSE030** m² Suelo técnico registrable "PORCELANATTO", para interior, compuesto por paneles autoportantes de 600x600 mm y 40 mm de espesor, formados por un soporte base de tablero aglomerado, de 30 mm de espesor, con cantos de PVC, lámina de aluminio de 0,5 mm de espesor dispuesta en la cara inferior y una capa de acabado de gres porcelánico, estilo textil "PORCELANATTO", de 596x596 mm y 10 mm de espesor, apoyados sobre pies regulables de acero galvanizado, de base redonda con eje roscado M16, "TAU CERÁMICA", para alturas entre 78 y 88 mm.
Suministro y colocación de suelo técnico registrable "PORCELANATTO", para interior, formado por paneles autoportantes de 600x600 mm y 40 mm de espesor, formados por un soporte base de tablero aglomerado, de 30 mm de espesor, con cantos de PVC, lámina de aluminio de 0,5 mm de espesor dispuesta en la cara inferior y una capa de acabado de gres porcelánico, estilo textil "PORCELANATTO", de 596x596 mm y 10 mm de espesor, apoyados sobre pies regulables de acero galvanizado, de base redonda con eje roscado M16, "TAU CERÁMICA", para alturas entre 78 y 88 mm, fijados a la superficie de apoyo con adhesivo. Incluso parte proporcional de preparación de la superficie de apoyo de los pedestales mediante aspirado y limpieza de restos de obra, replanteo y fijación de los pedestales al suelo con pegamento, colocación de almohadillas sobre los pedestales y fijación de la rosca que regula su altura con pegamento, y banda perimetral de lana de roca para la desolidarización del perímetro. Totalmente montado.
Incluye: Replanteo de los ejes de los pedestales y marcado de niveles. Colocación, nivelación y fijación de pedestales. Colocación de los paneles. Limpieza final del piso.
Criterio de cómputo de proyecto: Superficie útil, medida según documentación gráfica de Proyecto. No se ha incrementado la medición por roturas y recortes, ya que en la descomposición se ha considerado un 5% más de piezas.
Criterio de medición de obra: Se medirá la superficie realmente ejecutada según especificaciones de Proyecto.

| Código | Ud | Descripción | Rendimiento | Precio | Importe |
|---|---|---|---|---|---|
| mt12psk080a | Ud | Cartucho de 600 cm³ de pegamento para fijación de pies regulables a la superficie de apoyo. (material) | 0.010 | 4.49 | 0.04 |
| mt12psk040a | m | Banda perimetral de lana de roca de 10 mm de espesor y 100 mm de ancho. (material) | 1.000 | 0.57 | 0.57 |
| mt12pct020a | Ud | Pie regulable de acero galvanizado, de base redonda con eje roscado M16, "TAU CERÁMICA", para alturas entre 78 y 88 mm. Incluso tapeta de material plástico, colocada en la cabeza del pedestal y accesorios. (material) | 3.000 | 1.19 | 3.57 |
| mt12pct011a | m² | Panel autoportante para suelo técnico registrable, de 600x600 mm y 40 mm de espesor, formado por un soporte base de tablero aglomerado, de 30 mm de espesor, biselado y rematado perimetralmente con PVC, color a elegir, lámina de aluminio de 0,5 mm de espesor dispuesta en la cara inferior y una capa de acabado de gres porcelánico, estilo textil "PORCELANATTO", de 596x596 mm y 10 mm de espesor; clasificación 2/2/A/2. (material) | 1.050 | 56.58 | 59.41 |
| op00ato010 |  | Atornillador. | 1.000 | 0.00 | 0.00 |
| op00tal010 |  | Taladro. | 1.000 | 0.00 | 0.00 |
| op00tro010 |  | Tronzador. | 1.000 | 0.00 | 0.00 |
| mo010 | h | Oficial colocador. (mano de obra) | 0.375 | 8.52 | 3.20 |
| mo075 | h | Ayudante colocador. (mano de obra) | 0.375 | 5.78 | 2.17 |
| % | % | Costos directos complementarios | 2 % | 68.96 | 1.38 |
|  |  | Costes directos |  |  | 70.34 |
