# Revestimientos

- Propiedad del archivo: CYPE INGENIEROS, S.A.
- Formato: FIEBDC-3/2002
- Ámbito geográfico: Argentina
- Costes indirectos: 3.00 %
- Gastos generales: 13.00 %
- Beneficio industrial: 6.00 %
- IVA: 21.00 %

## R Revestimientos

### RS Pisos

#### RSG De baldosas cerámicas

**RSG090** m² Solado de baldosas extrusionadas de barro cocido de elaboración mecánica, de 30x30 cm, recibidas y rejuntadas con mortero de cemento 1:4 y tratamiento superficial mediante aplicación con rodillo de producto impermeabilizante para el sellado de poros y posterior aplicación de ceras naturales y abrillantado con trapo seco.
Suministro y ejecución de pavimento mediante el método de colocación en capa gruesa, de baldosas extrusionadas de barro cocido de elaboración mecánica, de 30x30 cm, recibidas con maza de goma sobre una capa semiseca de mortero de cemento 1:4 de 3 cm de espesor, humedecida y espolvoreada superficialmente con cemento; y rejuntadas con mortero de cemento 1:4, dispuesto todo el conjunto sobre una capa de separación o desolidarización de arena o grava (no incluida en este precio). Incluso parte proporcional de replanteos, cortes, crucetas de PVC, formación de juntas perimetrales continuas, de ancho no menor de 5 mm, en los límites con paredes, columnas exentas y elevaciones de nivel y, en su caso, juntas de partición y juntas estructurales existentes en el soporte, eliminación del material sobrante del rejuntado, limpieza del piso, aplicación con rodillo de producto impermeabilizante para el sellado de poros y posterior aplicación de ceras naturales y abrillantado con trapo seco y limpieza final.
Incluye: Replanteo de los niveles de acabado. Replanteo de la disposición de las baldosas. Extendido de la capa de mortero. Espolvoreo con cemento de la superficie de la capa de mortero. Colocación de las crucetas. Colocación de las baldosas a punta de cuchara. Formación de juntas de partición, perimetrales y estructurales. Rejuntado. Eliminación y limpieza del material sobrante. Limpieza final del piso.
Criterio de cómputo de proyecto: Superficie útil, medida según documentación gráfica de Proyecto. No se ha incrementado el cómputo por roturas y recortes, ya que en la descomposición se ha considerado un 5% más de piezas.
Criterio de cómputo de obra: Se medirá la superficie realmente ejecutada según especificaciones de Proyecto.

| Código | Ud | Descripción | Rendimiento | Precio | Importe |
|---|---|---|---|---|---|
| mt18bdo020di | m² | Baldosa extrusionada de barro cocido de elaboración mecánica, de 30x30 cm. (material) | 1.050 | 7.23 | 7.59 |
| mt09mor010e | m³ | Mortero de cemento CEM II/B-P 32,5 N tipo M-10, confeccionado en obra con 380 kg/m³ de cemento y una proporción en volumen 1/4. (material) | 0.030 | 41.69 | 1.25 |
| mt18acc050b | Ud | Crucetas de PVC para separación entre 3 y 15 mm. (material) | 5.000 | 0.01 | 0.05 |
| mt09mor010e | m³ | Mortero de cemento CEM II/B-P 32,5 N tipo M-10, confeccionado en obra con 380 kg/m³ de cemento y una proporción en volumen 1/4. | 0.001 | 41.69 | 0.04 |
| mt18wwa020 | l | Emulsión de resinas para el sellado de poros en pavimentos hidráulicos. (material) | 0.100 | 2.26 | 0.23 |
| mt08lim095 | l | Emulsión de ceras naturales para abrillantado de pavimentos interiores. (material) | 0.080 | 1.28 | 0.10 |
| op00sie030 |  | Sierra de disco de diamante, para mesa de trabajo, de corte húmedo. | 1.000 | 0.00 | 0.00 |
| op00amo010 |  | Amoladora o radial. | 1.000 | 0.00 | 0.00 |
| mo023 | h | Oficial colocador de pisos. (mano de obra) | 1.524 | 2.95 | 4.50 |
| mo061 | h | Medio oficial colocador de pisos. (mano de obra) | 1.143 | 2.17 | 2.48 |
| % | % | Herramientas | 2 % | 16.24 | 0.32 |
|  |  | Costes directos |  |  | 16.56 |

| Código | Ud | Descripción | Precio |
|---|---|---|---|
| mo031 | h | Oficial aplicador de mortero autonivelante. (mano de obra) | 2.95 |
| mo069 | h | Medio oficial aplicador de mortero autonivelante. (mano de obra) | 2.17 |
