# Piso industrial, sistema MasterTop 1700 Polykit "Master Builders Solutions"

- Propiedad del archivo: CYPE INGENIEROS, S.A.
- Formato: FIEBDC-3/2002
- Ámbito geográfico: Argentina
- Divisa: ARS
- Costes indirectos: 3.00 %
- Gastos generales: 13.00 %
- Beneficio industrial: 6.00 %
- IVA: 21.00 %

## R Revestimientos

### RS Pisos

#### RSI Sistemas de pisos industriales y decorativos

**RSI020** m² Piso industrial, sistema MasterTop 1700 Polykit "Master Builders Solutions".
Piso industrial, realizado con el sistema sistema MasterTop 1700 Polykit "Master Builders Solutions", constituido por solera de hormigón armado de 20 cm de espesor, realizada con hormigón HA-25/B/20/XC2 elaborado, y colado desde camión, extendido y vibrado mecánico mediante extendedora, y malla soldada Q 55 250x250 mm de acero AM 500 N como armadura de reparto, colocada sobre separadores homologados; capa de rodadura de 0,5 a 1,0 de espesor, con recubrimiento de resina epoxi, MasterTop 1710 Polykit "Master Builders Solutions", y capa de acabado, de resina epoxi de color blanco RAL 1013.
Incluye: Preparación de la superficie de apoyo del hormigón. Replanteo de las juntas de construcción y de dilatación. Tendido de niveles mediante toques, fajas de hormigón para reglado. Riego de la superficie base. Colocación de la malla soldada con separadores homologados. Colado, extendido y vibrado del hormigón. Resolución de encuentros y puntos singulares. Aplicación con rodillo de la primera capa de resina. Aplicación con rodillo de la segunda capa de resina. Limpieza final del piso.
Criterio de cómputo de proyecto: Superficie medida en proyección horizontal, según documentación gráfica de Proyecto.
Criterio de cómputo de obra: Se medirá, en proyección horizontal, la superficie realmente ejecutada según especificaciones de Proyecto.
Criterio de valoración económica: El precio no incluye la base de la solera ni la ejecución y el sellado de las juntas.

| Código | Ud | Descripción | Rendimiento | Precio | Importe |
|---|---|---|---|---|---|
| mt10haf010ctLe | m³ | Hormigón HA-25/B/20/XC2, elaborado. (material) | 0.210 | 940.25 | 197.45 |
| mt07ame080bbd | m² | Malla soldada Q 55 separación 250x250 mm, con alambres longitudinales de 4,2 mm de diámetro y alambres transversales de 4,2 mm de diámetro, acero AM 500 N, según IRAM-IAS U 500-06. (material) | 1.200 | 24.33 | 29.20 |
| mt07aco020j | Ud | Separador homologado para pavimentos continuos. (material) | 2.000 | 0.48 | 0.96 |
| mt09bnc060b | kg | Resina epoxi incolora, MasterTop 1700 A7 "Master Builders Solutions", para sistemas de pisos. (material) | 0.209 | 139.42 | 29.14 |
| mt09bnc061b | kg | Endurecedor y catalizador, MasterTop 1700 B7 "Master Builders Solutions", para resina epoxi de aplicación en sistemas de pisos. (material) | 0.327 | 230.77 | 75.46 |
| mt09bnc062a | kg | Pigmento en pasta MasterTop X1 "Master Builders Solutions", para mezclar con el endurecedor de resina epoxi, de aplicación en sistemas de pisos. (material) | 0.055 | 411.59 | 22.64 |
| mt15bas130b | kg | Agregado de cuarzo natural, MasterTop F1 WE "Master Builders Solutions", de granulometría comprendida entre 0,1 y 0,4 mm, para utilizar como carga mineral en combinación con resinas epoxi o poliuretano. (material) | 0.182 | 202.87 | 36.92 |
| mq06ext010 | h | Extendedora para pavimentos de hormigón. (maquinaria) | 0.008 | 3725.41 | 29.80 |
| au00auh020 |  | Canaleta para colado del hormigón. | 1.000 | 0.00 | 0.00 |
| mo121 | h | Oficial 1ª aplicador de pavimentos industriales. (mano de obra) | 0.277 | 1237.36 | 342.75 |
| mo122 | h | Ayudante aplicador de pavimentos industriales. (mano de obra) | 0.406 | 923.65 | 375.00 |
| % | % | Herramientas | 2 % | 1139.32 | 22.79 |
|  |  | Costes directos |  |  | 1162.11 |
