# Parquet mosaico lamparquet de tablillas de madera de jatoba de 250x50x10 mm, colocado con adhesivo en damero

- Propiedad del archivo: CYPE INGENIEROS, S.A.
- Formato: FIEBDC-3/2002
- Ámbito geográfico: Argentina
- Divisa: ARS
- Costes indirectos: 3.00 %
- Gastos generales: 13.00 %
- Beneficio industrial: 6.00 %
- IVA: 21.00 %

## R Revestimientos

### RS Pisos

#### RSM De madera

**RSM030** m² Parquet mosaico lamparquet de tablillas de madera de jatoba de 250x50x10 mm, colocado con adhesivo en damero.
Parquet mosaico lamparquet, formado por tablillas de madera de jatoba, de 250x50x10 mm, adosadas unas a otras pero no unidas entre sí, colocadas con adhesivo a base de poliuretano en damero. Incluso acuchillado, lijado, plastecido, aplicación de fondos y barnizado final con tres manos de barniz de poliuretano de dos componentes P-6/8.
Incluye: Vertido y extendido sobre el soporte del adhesivo. Colocación de las tablas de parquet. Limpieza del adhesivo sobrante. Acuchillado y lijado de la superficie. Plastecido y aplicación de fondos. Barnizado.
Criterio de cómputo de proyecto: Superficie útil, medida según documentación gráfica de Proyecto. No se ha incrementado el cómputo por roturas y recortes, ya que en la descomposición se ha considerado un 5% más de piezas.
Criterio de cómputo de obra: Se medirá la superficie realmente ejecutada según especificaciones de Proyecto.

| Código | Ud | Descripción | Rendimiento | Precio | Importe |
|---|---|---|---|---|---|
| mt18mva040 | kg | Adhesivo de reacción de poliuretano, para pegado de madera. (material) | 1.100 | 30.92 | 34.01 |
| mt18mpm020e | m² | Tablilla de lamparquet, madera maciza de jatoba, 250x50x10 mm. (material) | 1.030 | 119.61 | 123.20 |
| mt27tmp010 | l | Barniz de poliuretano de dos componentes P-6/8. (material) | 0.900 | 92.28 | 83.05 |
| mq08war160 | h | Lijadora de aplicación en pisos de madera, equipada con rodillos para lija y sistema de aspiración. (maquinaria) | 0.150 | 95.53 | 14.33 |
| op00cla010 |  | Clavadora neumática. | 1.000 | 0.00 | 0.00 |
| op00cep010 |  | Garlopa. | 1.000 | 0.00 | 0.00 |
| op00tro010 |  | Tronzador. | 1.000 | 0.00 | 0.00 |
| mo025 | h | Oficial carpintero de obra fina. (mano de obra) | 0.983 | 445.11 | 437.54 |
| mo063 | h | Medio oficial carpintero de obra fina. (mano de obra) | 0.405 | 331.94 | 134.44 |
| % | % | Herramientas | 2 % | 826.57 | 16.53 |
|  |  | Costes directos |  |  | 843.10 |
