# Zócalo flexible de PVC, de 60x20 mm, fijado con adhesivo

- Propiedad del archivo: CYPE INGENIEROS, S.A.
- Formato: FIEBDC-3/2002
- Ámbito geográfico: Argentina
- Divisa: ARS
- Costes indirectos: 3.00 %
- Gastos generales: 13.00 %
- Beneficio industrial: 6.00 %
- IVA: 21.00 %

## R Revestimientos

### RS Pisos

#### RSS Flexibles

**RSS100** m Zócalo flexible de PVC, de 60x20 mm, fijado con adhesivo.
Zócalo flexible de PVC, de 60x20 mm, color. Incluso limpieza y preparación de la superficie soporte, replanteo y fijación del zócalo con adhesivo.
Incluye: Limpieza y preparación de la superficie soporte. Replanteo. Corte, colocación y fijación del zócalo.
Criterio de cómputo de proyecto: Longitud medida según documentación gráfica de Proyecto, sin incluir huecos de puertas. No se ha incrementado el cómputo por roturas y recortes, ya que en la descomposición se ha considerado un 5% más de piezas.
Criterio de cómputo de obra: Se medirá la longitud realmente ejecutada según especificaciones de Proyecto.

| Código | Ud | Descripción | Rendimiento | Precio | Importe |
|---|---|---|---|---|---|
| mt18dww020a | l | Adhesivo de cloropreno, de base solvente monocomponente. (material) | 0.060 | 50.44 | 3.03 |
| mt18rpv010b | m | Zócalo flexible de PVC, de 60x20 mm, color, suministrado en rollos de 50 m de longitud. (material) | 1.050 | 33.43 | 35.10 |
| op00pis010 |  | Pistola de aire caliente para soldadura de materiales termoplásticos. | 1.000 | 0.00 | 0.00 |
| mo026 | h | Oficial colocador de revestimientos flexibles. (mano de obra) | 0.081 | 445.11 | 36.05 |
| % | % | Herramientas | 2 % | 74.18 | 1.48 |
|  |  | Costes directos |  |  | 75.66 |
