# Trampilla de registro de acero galvanizado lacado

- Propiedad del archivo: CYPE INGENIEROS, S.A.
- Formato: FIEBDC-3/2002
- Ámbito geográfico: Argentina
- Divisa: ARS
- Costes indirectos: 3.00 %
- Gastos generales: 13.00 %
- Beneficio industrial: 6.00 %
- IVA: 21.00 %

## R Revestimientos

### RT Cielorrasos

#### RTC Continuos, de placas de yeso laminado

**RTC019** Ud Trampilla de registro de acero galvanizado lacado, color blanco, Metaltramp "PLACO", de 400x400 mm, formada por marco y puerta con llave, para cielorraso continuo de placas de yeso laminado. Incluso accesorios de montaje.
Trampilla de registro de acero galvanizado lacado, color blanco, Metaltramp "PLACO", de 400x400 mm, formada por marco y puerta con llave, para cielorraso continuo de placas de yeso laminado. Incluso accesorios de montaje.
Incluye: Marcado y corte de la placa de yeso laminado. Colocación de la trampilla. Resolución de encuentros y puntos singulares.
Criterio de cómputo de proyecto: Número de unidades previstas, según documentación gráfica de Proyecto.
Criterio de cómputo de obra: Se medirá el número de unidades realmente colocadas según especificaciones de Proyecto.

| Código | Ud | Descripción | Rendimiento | Precio | Importe |
|---|---|---|---|---|---|
| mt12plk060a | Ud | Trampilla de registro de acero galvanizado lacado, color blanco, Metaltramp "PLACO", de 400x400 mm, formada por marco y puerta con llave. (material) | 1.000 | 189.98 | 189.98 |
| op00fre010 |  | Fresadora. | 0.100 | 0.00 | 0.00 |
| mo015 | h | Oficial colocador de cielorrasos. (mano de obra) | 0.324 | 457.60 | 148.26 |
| mo082 | h | Medio oficial colocador de cielorrasos. (mano de obra) | 0.162 | 331.94 | 53.77 |
| % | % | Herramientas | 2 % | 392.01 | 7.84 |
|  |  | Costes directos |  |  | 399.85 |
