# Trampilla de registro de acero, Techo 13 GKFI, sistema D171 "KNAUF", de 1200x600 mm, para cielorraso continuo de placas de yeso laminado

- Propiedad del archivo: CYPE INGENIEROS, S.A.
- Formato: FIEBDC-3/2002
- Ámbito geográfico: Argentina
- Divisa: ARS
- Costes indirectos: 3.00 %
- Gastos generales: 13.00 %
- Beneficio industrial: 6.00 %
- IVA: 21.00 %

## R Revestimientos

### RT Cielorrasos

#### RTC Continuos, de placas de yeso laminado

**RTC021** Ud Trampilla de registro de acero, Techo 13 GKFI, sistema D171 "KNAUF", de 1200x600 mm, para cielorraso continuo de placas de yeso laminado.
Suministro y montaje de trampilla de registro de acero, Techo 13 GKFI, sistema D171 "KNAUF", de 1200x600 mm, formada por marco, puerta, cierre y brazo de seguridad, para cielorraso continuo de placas de yeso laminado. Incluso accesorios de montaje.
Incluye: Marcado y corte de la placa de yeso laminado. Colocación de la trampilla.
Criterio de cómputo de proyecto: Número de unidades previstas, según documentación gráfica de Proyecto.
Criterio de cómputo de obra: Se medirá el número de unidades realmente colocadas según especificaciones de Proyecto.
Criterio de valoración económica: El precio incluye la resolución de encuentros y puntos singulares.

| Código | Ud | Descripción | Rendimiento | Precio | Importe |
|---|---|---|---|---|---|
| mt12ppk060k | Ud | Trampilla de registro de acero, Techo 13 GKFI, sistema D171 "KNAUF", de 1200x600 mm, formada por marco, puerta, cierre y brazo de seguridad. (material) | 1.000 | 2892.29 | 2892.29 |
| op00fre010 |  | Fresadora. | 0.100 | 0.00 | 0.00 |
| mo015 | h | Oficial colocador de cielorrasos. (mano de obra) | 0.325 | 175.43 | 57.01 |
| mo082 | h | Medio oficial colocador de cielorrasos. (mano de obra) | 0.162 | 124.97 | 20.25 |
| % | % | Herramientas | 2 % | 2969.55 | 59.39 |
|  |  | Costes directos |  |  | 3028.94 |
