# Trampilla de registro de acero, Revo 13 GKFI, sistema D171 "KNAUF", de 500x500 mm, para cielorraso continuo de placas de yeso laminado

- Propiedad del archivo: CYPE INGENIEROS, S.A.
- Formato: FIEBDC-3/2002
- Ámbito geográfico: Argentina
- Divisa: ARS
- Costes indirectos: 3.00 %
- Gastos generales: 13.00 %
- Beneficio industrial: 6.00 %
- IVA: 21.00 %

## R Revestimientos

### RT Cielorrasos

#### RTC Continuos, de placas de yeso laminado

**RTC021** Ud Trampilla de registro de acero, Revo 13 GKFI, sistema D171 "KNAUF", de 500x500 mm, para cielorraso continuo de placas de yeso laminado.
Trampilla de registro de acero, Revo 13 GKFI, sistema D171 "KNAUF", de 500x500 mm, formada por marco, puerta, cierre y brazo de seguridad, para cielorraso continuo de placas de yeso laminado. Incluso accesorios de montaje.
Incluye: Marcado y corte de la placa de yeso laminado. Colocación de la trampilla.
Criterio de cómputo de proyecto: Número de unidades previstas, según documentación gráfica de Proyecto.
Criterio de cómputo de obra: Se medirá el número de unidades realmente colocadas según especificaciones de Proyecto.
Criterio de valoración económica: El precio incluye la resolución de encuentros y puntos singulares.

| Código | Ud | Descripción | Rendimiento | Precio | Importe |
|---|---|---|---|---|---|
| mt12ppk060d | Ud | Trampilla de registro de acero, Revo 13 GKFI, sistema D171 "KNAUF", de 500x500 mm, formada por marco, puerta, cierre y brazo de seguridad. (material) | 1.000 | 471.90 | 471.90 |
| op00fre010 |  | Fresadora. | 0.100 | 0.00 | 0.00 |
| mo015 | h | Oficial colocador de cielorrasos. (mano de obra) | 0.325 | 212.17 | 68.96 |
| mo082 | h | Medio oficial colocador de cielorrasos. (mano de obra) | 0.162 | 151.32 | 24.51 |
| % | % | Herramientas | 2 % | 565.37 | 11.31 |
|  |  | Costes directos |  |  | 576.68 |
