# Cielorraso continuo suspendido

- Propiedad del archivo: CYPE INGENIEROS, S.A.
- Formato: FIEBDC-3/2002
- Ámbito geográfico: Argentina
- Costes indirectos: 3.00 %
- Gastos generales: 13.00 %
- Beneficio industrial: 6.00 %
- IVA: 21.00 %

## R Revestimientos

### RT Cielorrasos

#### RTI De poliestireno extruido

**RTI010** m² Cielorraso continuo suspendido, para uso agroalimentario, situado a una altura menor de 4 m, de paneles rígidos de poliestireno extruido de 2,5x0,6 m y 40 mm de espesor, anclados a estructura auxiliar formada por tablero hidrófugo de densidad media (MDF), de fibras de madera y resinas sintéticas de 19 mm de espesor fijado al soporte con varillas metálicas de 3 mm de diámetro.
Suministro y formación de cielorraso continuo suspendido, para uso agroalimentario, situado a una altura menor de 4 m, constituido por paneles rígidos de poliestireno extruido de 2,5x0,6 m y 40 mm de espesor, resistencia térmica 1,2 m²K/W, conductividad térmica 0,034 W/(mK), anclados a estructura auxiliar formada por tablero hidrófugo de densidad media (MDF), de fibras de madera y resinas sintéticas de 19 mm de espesor fijado al soporte resistente por medio de varillas metálicas de acero galvanizado de 3 mm de diámetro dotadas de ganchos cerrados en ambos extremos. Incluso parte proporcional de realización de juntas de dilatación, corte, anclaje y acabado superficial.
Incluye: Trazado en los muros del nivel del cielorraso. Colocación a nivel de reglones adosados a los muros perimetrales. Colocación y fijación de los tirantes. Colocación y ajuste de los tableros. Realización de orificios para el paso de los caños de la instalación eléctrica. Fijación de las placas de poliestireno extruido mediante anclajes metálicos a los tableros de fibras de madera.
Criterio de cómputo de proyecto: Superficie medida entre paramentos, según documentación gráfica de Proyecto, sin descontar huecos para instalaciones.
Criterio de cómputo de obra: Se medirá la superficie realmente ejecutada según especificaciones de Proyecto, sin descontar huecos para instalaciones.

| Código | Ud | Descripción | Rendimiento | Precio | Importe |
|---|---|---|---|---|---|
| mt16pxp030b | m² | Panel rígido de poliestireno extruido para cielorrasos agroalimentarios, de superficie lisa y mecanizado lateral machihembrado, con acabado visto en color crema, de 2,5x0,6 m y 40 mm de espesor, resistencia térmica 1,2 m²K/W, conductividad térmica 0,034 W/(mK), Euroclase E de reacción al fuego, con código de designación XPS-EN 13164-T1-CS(10/Y)300-DLT(2)5-DS(T)-WL(T)0,7. (material) | 1.050 | 16.58 | 17.41 |
| mt12ftm010a | m² | Tablero hidrófugo de densidad media (MDF), de fibras de madera y resinas sintéticas de 19 mm de espesor, para revestir, utilizado en cielorrasos agroalimentarios. (material) | 1.050 | 4.64 | 4.87 |
| mt12fac020a | Ud | Varilla metálica de acero galvanizado de 3 mm de diámetro. (material) | 3.500 | 0.18 | 0.63 |
| mt12fac021 | kg | Alambre de acero galvanizado de 0,7 mm de diámetro. (material) | 0.100 | 0.73 | 0.07 |
| op00fre010 |  | Fresadora. | 1.000 | 0.00 | 0.00 |
| op00ato010 |  | Atornillador. | 1.000 | 0.00 | 0.00 |
| mo015 | h | Oficial colocador de cielorrasos. (mano de obra) | 0.326 | 5.33 | 1.74 |
| mo082 | h | Medio oficial colocador de cielorrasos. (mano de obra) | 0.326 | 3.80 | 1.24 |
| % | % | Costos directos complementarios | 2 % | 25.96 | 0.52 |
|  |  | Costes directos |  |  | 26.48 |
