# Ángulo convexo de yeso para moldura con escalón múltiple, de 3x4 cm, para solución perimetral de techo

- Propiedad del archivo: CYPE INGENIEROS, S.A.
- Formato: FIEBDC-3/2002
- Ámbito geográfico: Argentina
- Costes indirectos: 3.00 %
- Gastos generales: 13.00 %
- Beneficio industrial: 6.00 %
- IVA: 21.00 %

## R Revestimientos

### RT Cielorrasos

#### RTP Prefabricados de yeso

**RTP011** Ud Ángulo convexo de yeso para moldura con escalón múltiple, de 3x4 cm, para solución perimetral de techo.
Suministro y colocación de ángulo convexo de yeso para moldura con escalón múltiple, de 3x4 cm, para solución perimetral de techo, asentado con cola para yeso. Incluso parte proporcional de corte, accesorios de fijación y repaso de juntas.
Incluye: Replanteo de la pieza. Humectación de la base de fijación. Extendido de la cola. Colocación y rejuntado de la pieza. Repaso de encuentros entre piezas.
Criterio de cómputo de proyecto: Número de unidades previstas, según documentación gráfica de Proyecto.
Criterio de cómputo de obra: Se medirá el número de unidades realmente colocadas según especificaciones de Proyecto.

| Código | Ud | Descripción | Rendimiento | Precio | Importe |
|---|---|---|---|---|---|
| mt12rea016b | Ud | Ángulo convexo de yeso para moldura con escalón múltiple, de 3x4 cm. (material) | 1.000 | 1.73 | 1.73 |
| mt09eyc030 | kg | Cola para yeso. (material) | 0.200 | 0.19 | 0.04 |
| mo035 | h | Oficial colocador de cielorrasos continuos con moldura. (mano de obra) | 0.174 | 5.15 | 0.90 |
| % | % | Costos directos complementarios | 2 % | 2.67 | 0.05 |
|  |  | Costes directos |  |  | 2.72 |
