# Busto de yeso, de 47 cm de altura, con base de 13x13 cm

- Propiedad del archivo: CYPE INGENIEROS, S.A.
- Formato: FIEBDC-3/2002
- Ámbito geográfico: Argentina
- Costes indirectos: 0.03 %
- Gastos generales: 13.00 %
- Beneficio industrial: 6.00 %
- IVA: 21.00 %

## R Revestimientos

### RT Cielorrasos

#### RTP Prefabricados de yeso

**RTP360** Ud Busto de yeso, de 47 cm de altura, con base de 13x13 cm.
Suministro y colocación de busto de yeso, de 47 cm de altura, con base de 13x13 cm, recibida con pegamento a base de yeso. Incluso parte proporcional de corte, accesorios de fijación y repaso de juntas.
Incluye: Replanteo de la pieza. Humectación de la base de fijación. Extendido del pegamento. Colocación y rejuntado de la pieza.
Criterio de cómputo de proyecto: Número de unidades previstas, según documentación gráfica de Proyecto.
Criterio de medición de obra: Se medirá el número de unidades realmente colocadas según especificaciones de Proyecto.

| Código | Ud | Descripción | Rendimiento | Precio | Importe |
|---|---|---|---|---|---|
| mt12rea330a | Ud | Busto de yeso, de 47 cm de altura, con base de 13x13 cm. (material) | 1.000 | 32.49 | 32.49 |
| mt09eyc030 | kg | Pegamento a base de yeso y aditivos especiales. (material) | 0.040 | 0.31 | 0.01 |
| mo034 | h | Oficial escayolista. (mano de obra) | 0.107 | 9.86 | 1.06 |
| % | % | Costos directos complementarios | 2 % | 33.56 | 0.67 |
|  |  | Costes directos |  |  | 34.23 |
