# Cielorraso registrable, situado a una altura menor de 4 m, formado por lamas de PVC, de 85 mm de ancho, con 15 mm de separación, color blanco, con fijación mediante varillas metálicas

- Propiedad del archivo: CYPE INGENIEROS, S.A.
- Formato: FIEBDC-3/2002
- Ámbito geográfico: Argentina
- Divisa: ARS
- Costes indirectos: 3.00 %
- Gastos generales: 13.00 %
- Beneficio industrial: 6.00 %
- IVA: 21.00 %

## R Revestimientos

### RT Cielorrasos

#### RTV De PVC

**RTV010** m² Cielorraso registrable, situado a una altura menor de 4 m, formado por lamas de PVC, de 85 mm de ancho, con 15 mm de separación, color blanco, con fijación mediante varillas metálicas.
Cielorraso registrable, situado a una altura menor de 4 m, constituido por lamas de PVC, de 85 mm de ancho, con 15 mm de separación, color blanco, suspendidas de la losa a través de un entramado metálico oculto. Incluso piezas especiales, accesorios de suspensión y fijación.
Incluye: Replanteo de los ejes principales de suspensión. Fijación en la losa y aplomado de los elementos de sujeción. Alineación y nivelación de los perfiles de remate lateral en todo el contorno. Corte y encaje de las lamas. Formación de huecos para recepción de posibles elementos de anclaje y/o instalaciones.
Criterio de cómputo de proyecto: Superficie medida entre paramentos, según documentación gráfica de Proyecto, sin descontar huecos para instalaciones.
Criterio de cómputo de obra: Se medirá la superficie realmente ejecutada según especificaciones de Proyecto, sin descontar huecos para instalaciones.
Criterio de valoración económica: El precio incluye la resolución de encuentros y puntos singulares.

| Código | Ud | Descripción | Rendimiento | Precio | Importe |
|---|---|---|---|---|---|
| mt12fpv010a | m | Lama de PVC, horizontal, de 85 mm de ancho, con 15 mm de separación, color blanco, para cielorrasos registrables con entramado oculto. (material) | 10.200 | 18.72 | 190.94 |
| mt12fpv020a | m | Perfil de unión en H de PVC, color blanco, para cielorrasos registrables de lamas. (material) | 8.000 | 12.79 | 102.32 |
| mt12fpv020e | m | Perfil de remate perimetral de PVC, color blanco, para cielorrasos registrables de lamas. (material) | 4.000 | 12.79 | 51.16 |
| mt12fpv030 | m | Soporte de suspensión de techo, de acero galvanizado, para cielorrasos registrables de lamas. (material) | 1.500 | 34.94 | 52.41 |
| mt12fac020a | Ud | Varilla metálica de acero galvanizado de 3 mm de diámetro. (material) | 3.500 | 2.59 | 9.07 |
| mt12fac021 | kg | Alambre de acero galvanizado de 0,7 mm de diámetro. (material) | 0.100 | 10.47 | 1.05 |
| op00fre010 |  | Fresadora. | 1.000 | 0.00 | 0.00 |
| op00tal010 |  | Taladro. | 1.000 | 0.00 | 0.00 |
| mo015 | h | Oficial colocador de cielorrasos. (mano de obra) | 0.239 | 450.30 | 107.62 |
| mo082 | h | Medio oficial colocador de cielorrasos. (mano de obra) | 0.239 | 325.08 | 77.69 |
| % | % | Herramientas | 2 % | 592.26 | 11.85 |
|  |  | Costes directos |  |  | 604.11 |
