# Pileta de pileta de pileta de lavadero de gres, de 600x390x360 mm, con mueble soporte y grifería convencional, serie básica, con caño giratorio superior, con aireador

- Propiedad del archivo: CYPE INGENIEROS, S.A.
- Formato: FIEBDC-3/2002
- Ámbito geográfico: Argentina
- Costes indirectos: 3.00 %
- Gastos generales: 13.00 %
- Beneficio industrial: 6.00 %
- IVA: 21.00 %

## S Señalización y equipamiento

### SC Cocinas/galerías

#### SCF Piletas de cocina y piletas de pileta de lavadero

**SCF020** Ud Pileta de pileta de pileta de lavadero de gres, de 600x390x360 mm, con mueble soporte y grifería convencional, serie básica, con caño giratorio superior, con aireador.
Suministro e instalación de pileta de pileta de pileta de pileta de lavadero de gres, de 600x390x360 mm, mediante la colocación y fijación de la pieza apoyada en el piso, con mueble soporte, grifería convencional, serie básica, compuesta por caño giratorio superior, con aireador, con desagüe y sifón. Incluso conexión a las redes de agua fría y caliente y a la red de desagües existentes, fijación del aparato y sellado con silicona. Totalmente instalado y en funcionamiento.
Incluye: Replanteo y trazado en el paramento soporte de la situación del aparato. Colocación, nivelación y fijación de los elementos de soporte. Nivelación, aplomado y colocación del aparato. Conexión a la red de evacuación. Montaje de la grifería. Conexión a las redes de agua fría y caliente. Montaje de accesorios y complementos. Sellado de juntas.
Criterio de cómputo de proyecto: Número de unidades previstas, según documentación gráfica de Proyecto.
Criterio de medición de obra: Se medirá el número de unidades realmente colocadas según especificaciones de Proyecto.

| Código | Ud | Descripción | Rendimiento | Precio | Importe |
|---|---|---|---|---|---|
| mt30lar010a | Ud | Pileta de pileta de pileta de lavadero de gres esmaltado, color blanco, de 600x390x360 mm. (material) | 1.000 | 89.90 | 89.90 |
| mt30lar012a | Ud | Mueble soporte de tablero aglomerado, color blanco, de 600x400x900 mm, para pileta de pileta de pileta de lavadero. (material) | 1.000 | 44.69 | 44.69 |
| mt31gcg060a | Ud | Grifería con montura convencional para pileta de pileta de pileta de lavadero, serie básica, compuesta de caño giratorio superior, con aireador. (material) | 1.000 | 54.37 | 54.37 |
| mt30dla010a | Ud | Desagüe curvo registrable con sifón botella para pileta de pileta de pileta de lavadero. (material) | 1.000 | 2.90 | 2.90 |
| op00tal010 |  | Taladro. | 1.000 | 0.00 | 0.00 |
| op00ato010 |  | Atornillador. | 1.000 | 0.00 | 0.00 |
| mo007 | h | Oficial plomero. (mano de obra) | 0.641 | 8.52 | 5.46 |
| mo105 | h | Medio oficial plomero. (mano de obra) | 0.428 | 5.77 | 2.47 |
| % | % | Costos directos complementarios | 2 % | 199.79 | 4.00 |
|  |  | Costes directos |  |  | 203.79 |
