# Farola para alumbrado viario compuesta de columna de 5 m de altura, y luminaria decorativa con difusor de plástico y lámpara de vapor de sodio a alta presión de 70 vatios

- Propiedad del archivo: CYPE INGENIEROS, S.A.
- Formato: FIEBDC-3/2002
- Ámbito geográfico: Argentina
- Divisa: ARS
- Costes indirectos: 3.00 %
- Gastos generales: 13.00 %
- Beneficio industrial: 6.00 %
- IVA: 21.00 %

## U Urbanización interior del lote

### UI Iluminación exterior

#### UIV Alumbrado viario

**UIV010** Ud Farola para alumbrado viario compuesta de columna de 5 m de altura, y luminaria decorativa con difusor de plástico y lámpara de vapor de sodio a alta presión de 70 vatios.
Suministro y montaje de farola para alumbrado viario compuesta de columna troncocónica de 5 m de altura, construida en chapa de acero galvanizado de 3 mm de espesor, provista de caja de conexión y protección, conductor interior para 0,6/1,0 kV, pica de tierra, cámara de inspección de paso y ramal a 45° de 40x40x60 cm, provista de marco y tapa de hierro fundido, anclaje mediante pernos a dado de fundación realizado con hormigón masivo H-20, clase de exposición ambiental A1, tamaño máximo del agregado 19,0 mm, consistencia plástica; y luminaria decorativa con difusor de plástico y lámpara de vapor de sodio a alta presión de 70 vatios de potencia, forma troncopiramidal y acoplada al soporte. Incluso parte proporcional de fundación, accesorios, elementos de anclaje, equipo de encendido y conexionado. Totalmente instalada.
Incluye: Formación de fundación de hormigón masivo. Preparación de la superficie de apoyo. Fijación de la columna. Colocación de accesorios. Conexionado. Limpieza del elemento.
Criterio de cómputo de proyecto: Número de unidades previstas, según documentación gráfica de Proyecto.
Criterio de cómputo de obra: Se medirá el número de unidades realmente ejecutadas según especificaciones de Proyecto.

| Código | Ud | Descripción | Rendimiento | Precio | Importe |
|---|---|---|---|---|---|
| mt34www030a | Ud | Fundación con hormigón H-20, clase de exposición ambiental A1, tamaño máximo del agregado 19,0 mm, consistencia plástica para anclaje de columna de 3 a 6 m de altura, incluso placa y pernos de anclaje. (material) | 1.000 | 2365.91 | 2365.91 |
| mt34www020 | Ud | Cámara de inspección de paso y ramal a 45° de 40x40x60 cm, provista de marco y tapa de hierro fundido. (material) | 1.000 | 2093.91 | 2093.91 |
| mt34www040 | Ud | Caja de conexión y protección, con fusibles. (material) | 1.000 | 170.29 | 170.29 |
| mt34www050 | m | Conductor aislado de cobre para 0,6/1 kV de 2x2,5 mm². (material) | 7.000 | 11.90 | 83.30 |
| mt35ttc010b | m | Conductor de cobre desnudo, de 35 mm². (material) | 2.000 | 79.62 | 159.24 |
| mt35tte010a | Ud | Electrodo para red de toma de tierra cobreado con 300 µm, fabricado en acero, de 14 mm de diámetro y 1,5 m de longitud. (material) | 1.000 | 453.35 | 453.35 |
| mt34xes010c | Ud | Columna recta de acero galvanizado, pintada, altura 5 m. (material) | 1.000 | 5095.92 | 5095.92 |
| mt34est020a | Ud | Luminaria decorativa con difusor de plástico, con lámpara de vapor de sodio a alta presión, VSAP 70 W, forma troncopiramidal y acoplada al soporte. (material) | 1.000 | 2756.65 | 2756.65 |
| mt34www010 | Ud | Material auxiliar para iluminación exterior. (material) | 1.000 | 22.95 | 22.95 |
| mq04cag010c | h | Camión con grúa de hasta 12 t. (maquinaria) | 1.007 | 725.08 | 730.16 |
| mo041 | h | Oficial albañil especializado en trabajos de mampostería de obra civil. (mano de obra) | 1.934 | 169.73 | 328.26 |
| mo087 | h | Medio oficial albañil especializado en trabajos de mampostería de obra civil. (mano de obra) | 1.934 | 124.97 | 241.69 |
| mo003 | h | Oficial electricista. (mano de obra) | 0.752 | 175.43 | 131.92 |
| mo102 | h | Medio oficial electricista. (mano de obra) | 0.752 | 124.74 | 93.80 |
| % | % | Herramientas | 2 % | 14727.35 | 294.55 |
|  |  | Costes directos |  |  | 15021.90 |
