# Cordón prefabricado de hormigón, 40x20x12 cm, para jardín, sobre base de hormigón masivo

- Propiedad del archivo: CYPE INGENIEROS, S.A.
- Formato: FIEBDC-3/2002
- Ámbito geográfico: Argentina
- Costes indirectos: 3.00 %
- Gastos generales: 13.00 %
- Beneficio industrial: 6.00 %
- IVA: 21.00 %

## U Urbanización interior del lote

### UX Veredas y pavimentos

#### UXB Cordones

**UXB010** m Cordón prefabricado de hormigón, 40x20x12 cm, para jardín, sobre base de hormigón masivo.
Suministro y colocación de piezas de cordón prefabricado de hormigón, 40x20x12 cm, para jardín, con cara superior redondeada o achaflanada. Todo ello realizado sobre firme compuesto por base de hormigón masivo H-20, clase de exposición ambiental A1, tamaño máximo del agregado 19,0 mm, consistencia plástica, de 10 cm de espesor, ejecutada según pendientes del proyecto y colocada sobre explanada, no incluida en este precio. Incluso parte proporcional de excavación, rejuntado con mortero de cemento 1:6 y limpieza.
Incluye: Replanteo de alineaciones y niveles. Vertido y extendido del hormigón. Colocación de las piezas. Relleno de juntas con mortero. Asentado y nivelación.
Criterio de cómputo de proyecto: Longitud medida según documentación gráfica de Proyecto.
Criterio de medición de obra: Se medirá la longitud realmente ejecutada según especificaciones de Proyecto.

| Código | Ud | Descripción | Rendimiento | Precio | Importe |
|---|---|---|---|---|---|
| mt10hmf080Ff | m³ | Hormigón masivo H-20, clase de exposición ambiental A1, tamaño máximo del agregado 19,0 mm, consistencia plástica, elaborado, según CIRSOC 201 2005. (material) | 0.042 | 66.63 | 2.80 |
| mt09mor010c | m³ | Mortero de cemento CEM II/B-P 32,5 N tipo M-5, confeccionado en obra con 250 kg/m³ de cemento y una proporción en volumen 1/6. (material) | 0.004 | 118.22 | 0.47 |
| mt18jbh010b | Ud | Cordón prefabricado de hormigón, 40x20x12 cm, para jardín, con cara superior redondeada o achaflanada. (material) | 2.625 | 2.85 | 7.48 |
| mt09mor010c | m³ | Mortero de cemento CEM II/B-P 32,5 N tipo M-5, confeccionado en obra con 250 kg/m³ de cemento y una proporción en volumen 1/6. | 0.001 | 118.22 | 0.12 |
| op00amo010 |  | Amoladora o radial. | 1.000 | 0.00 | 0.00 |
| mo040 | h | Oficial albañil de obra civil. (mano de obra) | 0.214 | 8.24 | 1.76 |
| mo085 | h | Medio oficial albañil de obra civil. (mano de obra) | 0.214 | 5.78 | 1.24 |
| % | % | Costos directos complementarios | 2 % | 13.87 | 0.28 |
|  |  | Costes directos |  |  | 14.15 |
