# Piso de baldosa elástica de seguridad y protección frente a caídas

- Propiedad del archivo: CYPE INGENIEROS, S.A.
- Formato: FIEBDC-3/2002
- Ámbito geográfico: Argentina
- Costes indirectos: 3.00 %
- Gastos generales: 13.00 %
- Beneficio industrial: 6.00 %
- IVA: 21.00 %

## U Urbanización interior del lote

### UX Veredas y pavimentos

#### UXS Sintéticos

**UXS030** m² Piso de baldosa elástica de seguridad y protección frente a caídas, de caucho reciclado, color negro, de 500x500x80 mm, colocado pegando a la base cada baldosa, con adhesivo especial de poliuretano bicomponente.
Suministro e instalación de piso de baldosa elástica de seguridad y protección frente a caídas, color negro, de 500x500x80 mm, compuesta de resinas de poliuretano, caucho reciclado triturado y pigmentos. Incluso parte proporcional de adhesivo especial de poliuretano bicomponente, para pegar las baldosas a la superficie base de hormigón, asfalto o base granular compactada (no incluida en este precio) Totalmente instalado.
Incluye: Replanteo. Colocación de las baldosas.
Criterio de cómputo de proyecto: Superficie medida según documentación gráfica de Proyecto.
Criterio de cómputo de obra: Se medirá la superficie realmente ejecutada según especificaciones de Proyecto.

| Código | Ud | Descripción | Rendimiento | Precio | Importe |
|---|---|---|---|---|---|
| mt47adc110a | kg | Adhesivo especial de poliuretano bicomponente. (material) | 0.200 | 22.01 | 4.40 |
| mt47adc411la | m² | Baldosa elástica de seguridad y protección frente a caídas, color negro, de 500x500x80 mm, compuesta de resinas de poliuretano, caucho reciclado triturado y pigmentos. (material) | 1.050 | 46.12 | 48.43 |
| mo040 | h | Oficial albañil especializado en trabajos de mampostería de obra civil. (mano de obra) | 0.107 | 8.24 | 0.88 |
| mo085 | h | Medio oficial albañil especializado en trabajos de mampostería de obra civil. (mano de obra) | 0.107 | 5.78 | 0.62 |
| % | % | Costos directos complementarios | 2 % | 54.33 | 1.09 |
|  |  | Costes directos |  |  | 55.42 |
