# Ensayo sobre una muestra de cal, con determinación de: estabilidad de volumen, principio y fin de fraguado y resistencia a compresión

- Propiedad del archivo: CYPE INGENIEROS, S.A.
- Formato: FIEBDC-3/2002
- Ámbito geográfico: Argentina
- Divisa: ARS
- Costes indirectos: 3.00 %
- Gastos generales: 13.00 %
- Beneficio industrial: 6.00 %
- IVA: 21.00 %

## X Control de calidad y ensayos

### XA Morteros, yesos, cales y cementos

#### XAC Cales

**XAC010** Ud Ensayo sobre una muestra de cal, con determinación de: estabilidad de volumen, principio y fin de fraguado y resistencia a compresión.
Ensayos a realizar en laboratorio acreditado en el área técnica correspondiente, sobre una muestra de cal, tomada en obra, para la determinación de las siguientes características: estabilidad de volumen, principio y fin de fraguado y resistencia a compresión. Incluso desplazamiento a obra e informe de resultados.
Incluye: Desplazamiento a obra. Toma de muestras. Realización de ensayos. Redacción de informe de los resultados de los ensayos realizados.
Criterio de cómputo de proyecto: Ensayo a realizar, según documentación del Plan de control de calidad.

| Código | Ud | Descripción | Rendimiento | Precio | Importe |
|---|---|---|---|---|---|
| mt49des010 | Ud | Repercusión de desplazamiento a obra para la toma de muestras. (material) | 1.000 | 6.15 | 6.15 |
| mt49cal020 | Ud | Toma en obra de muestras de cales aéreas o hidráulicas, cuyo peso no exceda de 50 kg. (material) | 1.000 | 266.34 | 266.34 |
| mt49cal050 | Ud | Ensayo para determinar la estabilidad de volumen, por el método de Le Chatelier, de cales aéreas o hidráulicas. (material) | 1.000 | 775.16 | 775.16 |
| mt49cal070 | Ud | Ensayo mecánico de cales aéreas o hidráulicas para determinar el principio y fin de fraguado y la resistencia a compresión. (material) | 1.000 | 1393.86 | 1393.86 |
| mt49cal030 | Ud | Informe de resultados de los ensayos realizados sobre una muestra de cal aérea o hidráulica. (material) | 1.000 | 799.04 | 799.04 |
| % | % | Herramientas | 2 % | 3240.55 | 64.81 |
|  |  | Costes directos |  |  | 3305.36 |
