# Punto singular para fachada simple, de chapa perfilada de acero

- Propiedad del archivo: CYPE Ingenieros S.A.
- Formato: FIEBDC-3/2016
- Programa: Generador de precios de la construcción. CYPE Ingenieros, S.A.
- Fecha: 16/05/2024
- Ámbito geográfico: Argentina
- Divisa: ARS
- Costes indirectos: 3 %
- Gastos generales: 13 %
- Beneficio industrial: 6 %
- IVA: 21 %

## F Fachadas y tabiques

### FL Fachadas ligeras

#### FLA De chapas de acero y paneles sándwich

**FLA011** m Punto singular para fachada simple, de chapa perfilada de acero.
Coronación para fachada simple, de chapa perfilada de acero, con chapa plegada de acero galvanizado, de 0,8 mm de espesor, 30 cm de desarrollo y 4 pliegues, con remaches para la unión de las chapas entre sí. Incluso accesorios de fijación de las piezas, y sellador adhesivo monocomponente, para el sellado de las juntas entre chapas.
Incluye: Replanteo y colocación del remate. Fijación mecánica.
Criterio de cómputo de proyecto: Longitud medida según documentación gráfica de Proyecto, incrementada en 5 cm a cada lado.
Criterio de cómputo de obra: Se medirá la longitud realmente ejecutada según especificaciones de Proyecto, incluyendo las entregas en los apoyos.

| Código | Ud | Descripción | Rendimiento | Precio | Importe |
|---|---|---|---|---|---|
| mt12www020dedd | m | Chapa plegada de acero galvanizado, de 0,8 mm de espesor, 30 cm de desarrollo y 4 pliegues, con remaches para la unión de las chapas entre sí. (material) | 1 | 67.9 | 67.900 |
| mt13ccg030d | Ud | Tornillo autorroscante de 6,5x130 mm de acero galvanizado, con arandela. (material) | 6 | 4.15 | 24.900 |
| mt22www010d | Ud | Cartucho de 290 ml de sellador adhesivo monocomponente, neutro, superelástico, a base de polímero MS, color transparente, con resistencia a la intemperie y a los rayos UV y elongación hasta rotura 750%. (material) | 0.1 | 65.05 | 6.505 |
| mo051 | h | Oficial montador de cerramientos industriales. (mano de obra) | 0.27 | 12241.03 | 3305.078 |
| mo098 | h | Medio oficial montador de cerramientos industriales. (mano de obra) | 0.135 | 8905.02 | 1202.178 |
| % | % | Herramientas | 2 % | 4606.561 | 92.131 |
|  |  | Costes directos |  |  | 4698.692 |

Residuos:
- colocación: mt13ccg030d Tornillo autorroscante de 6,5x130 mm de acero galvanizado, con arandela; factor de residuo 0.0041129
- colocación: mt22www010d; factor de residuo 0.06

## Recursos

**mt13ccg030d** Ud Tornillo autorroscante de 6,5x130 mm de acero galvanizado, con arandela
Datos técnicos: Coste energético 0.642 MJ; Emisión de CO2 0.065 kg; Código LER 17 04 05; Masa del elemento 0.0248 kg; Volumen 0.000012 m3
Residuos:
- embalaje: re150101 Envases de papel y cartón. (componente de residuo); rendimiento 0.001 kg; Código LER 15 01 01; Masa del elemento 1 kg; Volumen 0.001333 m3

**mt22www010d** Ud Cartucho de 290 ml de sellador adhesivo monocomponente
Datos técnicos: Coste energético 70.388 MJ; Emisión de CO2 3.428 kg; Código LER 17 09 04; Masa del elemento 0.421 kg; Volumen 0.000281 m3
Residuos:
- embalaje: re170203 Plástico. (componente de residuo); rendimiento 0.1 kg; Código LER 17 02 03; Masa del elemento 1 kg; Volumen 0.001667 m3
