# Luminaria empotrada

- Propiedad del archivo: CYPE Ingenieros S.A.
- Formato: FIEBDC-3/2016
- Programa: Generador de precios de la construcción. CYPE Ingenieros, S.A.
- Fecha: 05/09/2022
- Ámbito geográfico: Argentina
- Divisa: ARS
- Costes indirectos: 3 %
- Gastos generales: 13 %
- Beneficio industrial: 6 %
- IVA: 21 %

## I Instalaciones

### II Iluminación

#### III Interior

**III130** Ud Luminaria empotrada.
Luminaria cuadrada de techo de luz reflejada, de 597x597x127 mm, para 2 lámparas fluorescentes TC-L de 36 W; cuerpo de luminaria de chapa de acero acabado termoesmaltado de color blanco; óptica formada por reflector de chapa de acero acabado termoesmaltado mate de color blanco y difusor de policarbonato termoconformado; balasto magnético; protección IP20 y aislamiento clase F. Instalación empotrada. Incluso lámparas.
Criterio de valoración económica: El precio no incluye las ayudas de albañilería para instalaciones.
Incluye: Replanteo. Montaje, conexionado y comprobación de su correcto funcionamiento.
Criterio de cómputo de proyecto: Número de unidades previstas, según documentación gráfica de Proyecto.
Criterio de cómputo de obra: Se medirá el número de unidades realmente ejecutadas según especificaciones de Proyecto.

| Código | Ud | Descripción | Rendimiento | Precio | Importe |
|---|---|---|---|---|---|
| mt34ode260aa | Ud | Luminaria cuadrada de techo de luz reflejada, de 597x597x127 mm, para 2 lámparas fluorescentes TC-L de 36 W; cuerpo de luminaria de chapa de acero acabado termoesmaltado de color blanco; óptica formada por reflector de chapa de acero acabado termoesmaltado mate de color blanco y difusor de policarbonato termoconformado; balasto magnético; protección IP20 y aislamiento clase F. (material) | 1 | 28976.6 | 28976.600 |
| mt34tuf020g | Ud | Lámpara fluorescente compacta TC-L de 36 W. (material) | 2 | 1190.59 | 2381.180 |
| mo003 | h | Oficial electricista. (mano de obra) | 0.433 | 1590.99 | 688.899 |
| mo102 | h | Medio oficial electricista. (mano de obra) | 0.433 | 1154.29 | 499.808 |
| % | % | Herramientas | 2 % | 32546.487 | 650.930 |
|  |  | Costes directos |  |  | 33197.417 |

## Recursos

**mt34ode260aa** Ud Luminaria cuadrada de techo de luz reflejada
Datos técnicos: Coste energético 173.208 MJ; Emisión de CO2 8.842 kg
Residuos:
- embalaje: re150101 Envases de papel y cartón. (componente de residuo); rendimiento 0.152 kg; Código LER 15 01 01; Masa del elemento 1 kg; Volumen 0.001333 m3
- embalaje: re170203 Plástico. (componente de residuo); rendimiento 0.076 kg; Código LER 17 02 03; Masa del elemento 1 kg; Volumen 0.001667 m3
