# Luminaria empotrada

- Propiedad del archivo: CYPE Ingenieros S.A.
- Formato: FIEBDC-3/2016
- Programa: Generador de precios de la construcción. CYPE Ingenieros, S.A.
- Fecha: 05/09/2022
- Ámbito geográfico: Argentina
- Divisa: ARS
- Costes indirectos: 3 %
- Gastos generales: 13 %
- Beneficio industrial: 6 %
- IVA: 21 %

## I Instalaciones

### II Iluminación

#### III Interior

**III130** Ud Luminaria empotrada.
Luminaria cuadrada de luz directa, de 600x600x120 mm, para 4 lámparas fluorescentes T5 de 14 W, modelo Hermética 4x14W T5 HF Difusor "LAMP"; cuerpo de luminaria de chapa de acero, acabado lacado, de color blanco; óptica de aluminio; difusor de policarbonato transparente; balasto electrónico; con grados de protección IP65 e IK09 y aislamiento clase F. Instalación empotrada. Incluso lámparas.
Criterio de valoración económica: El precio no incluye las ayudas de albañilería para instalaciones.
Incluye: Replanteo. Montaje, conexionado y comprobación de su correcto funcionamiento.
Criterio de cómputo de proyecto: Número de unidades previstas, según documentación gráfica de Proyecto.
Criterio de cómputo de obra: Se medirá el número de unidades realmente ejecutadas según especificaciones de Proyecto.

| Código | Ud | Descripción | Rendimiento | Precio | Importe |
|---|---|---|---|---|---|
| mt34lam130zgp | Ud | Luminaria cuadrada de luz directa, de 600x600x120 mm, para 4 lámparas fluorescentes T5 de 14 W, modelo Hermética 4x14W T5 HF Difusor "LAMP"; cuerpo de luminaria de chapa de acero, acabado lacado, de color blanco; óptica de aluminio; difusor de policarbonato transparente; balasto electrónico; con grados de protección IP65 e IK09 y aislamiento clase F, para empotrar. (material) | 1 | 70084.7 | 70084.700 |
| mt34tuf010a | Ud | Caño fluorescente T5 de 14 W. (material) | 4 | 991.48 | 3965.920 |
| mo003 | h | Oficial electricista. (mano de obra) | 0.433 | 1590.99 | 688.899 |
| mo102 | h | Medio oficial electricista. (mano de obra) | 0.433 | 1154.29 | 499.808 |
| % | % | Herramientas | 2 % | 75239.327 | 1504.787 |
|  |  | Costes directos |  |  | 76744.114 |

## Recursos

**mt34lam130zgp** Ud Luminaria cuadrada de luz directa
Datos técnicos: Coste energético 717.590 MJ; Emisión de CO2 47.000 kg
Residuos:
- embalaje: re150101 Envases de papel y cartón. (componente de residuo); rendimiento 0.18 kg; Código LER 15 01 01; Masa del elemento 1 kg; Volumen 0.001333 m3
- embalaje: re170203 Plástico. (componente de residuo); rendimiento 0.09 kg; Código LER 17 02 03; Masa del elemento 1 kg; Volumen 0.001667 m3
