# Piezas especiales para techo inclinado de chapa perfilada de acero

- Propiedad del archivo: CYPE Ingenieros S.A.
- Formato: FIEBDC-3/2016
- Programa: Generador de precios de la construcción. CYPE Ingenieros, S.A.
- Fecha: 29/01/2025
- Ámbito geográfico: Argentina
- Divisa: ARS
- Costes indirectos: 3 %
- Gastos generales: 13 %
- Beneficio industrial: 6 %
- IVA: 21 %

## Q Techos

### QU Componentes de techos inclinados y curvas

#### QUM De chapas de acero y paneles sándwich

**QUM012** Ud Piezas especiales para techo inclinado de chapa perfilada de acero.
Aireador lineal estático, de chapa de acero galvanizado, de 3500 mm de longitud, 600 mm de ancho, apertura central de 250 mm de ancho, 350 mm de altura y 0,6 mm de espesor, con soporte metálico adaptable a la pendiente del techo, para techo inclinado, con una pendiente mayor del 10%. Incluso accesorios de fijación a las chapas.
Incluye: Replanteo y colocación de las piezas especiales sobre las chapas. Fijación de las piezas a las chapas.
Criterio de cómputo de proyecto: Número de unidades previstas, según documentación gráfica de Proyecto.
Criterio de cómputo de obra: Se medirá el número de unidades realmente ejecutadas según especificaciones de Proyecto.

| Código | Ud | Descripción | Rendimiento | Precio | Importe |
|---|---|---|---|---|---|
| mt42sva920a | Ud | Aireador lineal estático, de chapa de acero galvanizado, de 3500 mm de longitud, 600 mm de ancho, apertura central de 250 mm de ancho, 350 mm de altura y 0,6 mm de espesor, con soporte metálico adaptable a la pendiente del techo y accesorios de fijación. (material) | 1 | 224087.41 | 224087.410 |
| mo051 | h | Oficial montador de cerramientos industriales. (mano de obra) | 0.54 | 34893.33 | 18842.398 |
| mo098 | h | Medio oficial montador de cerramientos industriales. (mano de obra) | 0.54 | 25378.93 | 13704.622 |
| % | % | Herramientas | 2 % | 256634.430 | 5132.689 |
|  |  | Costes directos |  |  | 261767.119 |
